# Ensayo destructivo de perfiles laminados

- Propiedad del archivo: CYPE Ingenieros S.A.
- Formato: FIEBDC-3/2016
- Programa: Generador de precios de la construcción. CYPE Ingenieros, S.A.
- Fecha: 28/05/2024
- Ámbito geográfico: Panamá
- Divisa: USD
- Costes indirectos: 3 %
- Gastos generales: 13 %
- Beneficio industrial: 6 %
- IVA: 13 %

## X Control de calidad y ensayos

### XM Estructuras metálicas

#### XMP Perfiles laminados

**XMP010** Ud Ensayo destructivo de perfiles laminados.
Ensayos a realizar en laboratorio acreditado en el área técnica correspondiente, sobre una muestra de perfil laminado para uso en estructura metálica, tomada en obra, para la determinación de las siguientes características: geometría de la sección y desviación de la masa. Incluso desplazamiento a obra e informe de resultados.
Incluye: Desplazamiento a obra. Toma de muestras. Realización de ensayos. Redacción de informe de los resultados de los ensayos realizados.
Criterio de medición de proyecto: Ensayo a realizar, según documentación del Plan de control de calidad.

| Código | Ud | Descripción | Rendimiento | Precio | Importe |
|---|---|---|---|---|---|
| mt49des010 | Ud | Repercusión de desplazamiento a obra para la toma de muestras. (material) | 1 | 0.99 | 0.990 |
| mt49pma020 | Ud | Toma en obra de muestras de perfil laminado en estructura metálica, cuyo peso no exceda de 50 kg. (material) | 1 | 42.92 | 42.920 |
| mt49pma120 | Ud | Ensayo de comprobación de la geometría de la sección y desviación de la masa de una muestra de perfil laminado en estructura metálica. (material) | 1 | 101.28 | 101.280 |
| mt49pma030 | Ud | Informe de resultados de los ensayos realizados sobre una muestra de perfil laminado en estructura metálica. (material) | 1 | 128.75 | 128.750 |
| % | % | Herramientas | 2 % | 273.940 | 5.479 |
|  |  | Costes directos |  |  | 279.419 |
