# Sistema V de red de seguridad colocada verticalmente con soportes tipo horca

- Propiedad del archivo: CYPE Ingenieros S.A.
- Formato: FIEBDC-3/2016
- Programa: Generador de precios de la construcción. CYPE Ingenieros, S.A.
- Fecha: 28/05/2024
- Ámbito geográfico: Panamá
- Divisa: USD
- Costes indirectos: 3 %
- Gastos generales: 13 %
- Beneficio industrial: 6 %
- IVA: 13 %

## Y Seguridad y salud ocupacional ocupacional

### YC Sistemas de protección colectiva

#### YCF Protección perimetral de bordes de losa

**YCF050** m Sistema V de red de seguridad colocada verticalmente con soportes tipo horca.
Sistema V de red de seguridad colocada verticalmente, primera puesta, formado por: red de seguridad V A2 M100 D M, de poliamida de alta tenacidad, anudada, de color blanco, de dimensiones 10x7 m, amortizable en 10 puestas, con anclajes de red embebidos cada 50 cm en el borde de la losa y soportes tipo horca fijos de 8x2 m con tubo de 60x60x3 mm, fabricado en acero de primera calidad pintado al horno en epoxi-poliéster, separados entre sí una distancia máxima de 4,5 m, amortizables en 15 usos, anclados a la losa mediante horquillas de acero corrugado Grado 60 (fy=4200 kg/cm²) de 16 mm de diámetro. Incluso cuerda de unión de polipropileno, para unir las redes y cuerda de atado de polipropileno, para atar la cuerda perimetral de las redes a un soporte adecuado.
Criterio de medición de proyecto: Longitud medida según Estudio o Estudio Básico de Seguridad y Salud.
Criterio de medición de obra: Se medirá la longitud realmente montada según especificaciones de Estudio o Estudio Básico de Seguridad y Salud.

| Código | Ud | Descripción | Rendimiento | Precio | Importe |
|---|---|---|---|---|---|
| mt50spr150a | Ud | Red de seguridad V A2 M100 D M, de poliamida de alta tenacidad, anudada, de color blanco, de dimensiones 10x7 m. Cuerda de red de calibre 4,5 mm, con tratamiento a los rayos UV. Energía de la red superior a 3,8 kJ. Configuración de la red al rombo. Bordeada en todo su perímetro con cuerda de polysteel de calibre 12 mm. (material) | 0.011 | 261.05 | 2.872 |
| mt50spr160e | Ud | Soporte tipo horca fijo de 8x2 m con tubo de 60x60x3 mm, fabricado en acero de primera calidad pintado al horno en epoxi-poliéster, con tratamiento previo contra la oxidación, para red vertical. (material) | 0.024 | 233.08 | 5.594 |
| mt07aco110c | kg | Acero en varillas corrugadas, Grado 60 (fy=4200 kg/cm²), de varios diámetros, según ASTM A 615. (material) | 0.076 | 0.9 | 0.068 |
| mt50spr140d | Ud | Anclaje expansivo de 8x60 mm, de acero galvanizado en caliente. (material) | 2.14 | 1.12 | 2.397 |
| mt50spr180a | m | Cuerda de atado G de polipropileno de alta tenacidad, con tratamiento a los rayos UV, D=12 mm y carga de rotura superior a 20 kN. (material) | 0.22 | 0.48 | 0.106 |
| mt50spr170b | m | Cuerda de unión O de polipropileno de alta tenacidad, con tratamiento a los rayos UV, D=8 mm y carga de rotura superior a 7,5 kN. (material) | 0.11 | 0.28 | 0.031 |
| mo119 | h | Oficial 1ª Seguridad y Salud. (mano de obra) | 0.437 | 17.17 | 7.503 |
| mo120 | h | Peón Seguridad y Salud. (mano de obra) | 0.437 | 10.59 | 4.628 |
| % | % | Herramientas | 2 % | 23.199 | 0.464 |
|  |  | Costes directos |  |  | 23.663 |

Residuos:
- colocación: mt50spr150a; factor de residuo 1
- colocación: mt07aco110c Acero en varillas corrugadas, Grado 60 (fy=4200 kg/cm²), de varios diámetros, según ASTM A 615; factor de residuo 0.025

## Recursos

**mt50spr150a** Ud Red de seguridad V A2 M100 D M
Datos técnicos: Coste energético 2284.721 MJ; Emisión de CO2 113.434 kg; Código LER 17 02 03; Masa del elemento 23.03 kg; Volumen 0.038383 m3
Residuos:
- embalaje: re170203 Plástico. (componente de residuo); rendimiento 0.553 kg; Código LER 17 02 03; Masa del elemento 1 kg; Volumen 0.001667 m3

**mt07aco110c** kg Acero en varillas corrugadas, Grado 60 (fy=4200 kg/cm²), de varios diámetros, según ASTM A 615
Datos técnicos: Coste energético 9.830 MJ; Emisión de CO2 0.510 kg; Código LER 17 04 05; Masa del elemento 1 kg; Volumen 0.000476 m3
