# Sistema S de red de seguridad colocada horizontalmente en estructuras prefabricadas y metálicas

- Propiedad del archivo: CYPE Ingenieros S.A.
- Formato: FIEBDC-3/2016
- Programa: Generador de precios de la construcción. CYPE Ingenieros, S.A.
- Fecha: 28/05/2024
- Ámbito geográfico: Panamá
- Divisa: USD
- Costes indirectos: 3 %
- Gastos generales: 13 %
- Beneficio industrial: 6 %
- IVA: 13 %

## Y Seguridad y salud ocupacional ocupacional

### YC Sistemas de protección colectiva

#### YCI Protección durante la ejecución de losas

**YCI040** m² Sistema S de red de seguridad colocada horizontalmente en estructuras prefabricadas y metálicas.
Sistema S de red de seguridad desplazable, colocada horizontalmente en estructuras prefabricadas de concreto y estructuras metálicas, formado por: red de seguridad S A2 M100 D M, de polipropileno de alta tenacidad, sin nudos, de color azul, para cubrir huecos horizontales de superficie comprendida entre 35 y 250 m². Incluso cuerda de unión de polipropileno, para unir las redes y elementos para el desplazamiento y tensado de las redes.
Criterio de medición de proyecto: Superficie medida según Estudio o Estudio Básico de Seguridad y Salud.
Criterio de medición de obra: Se medirá la superficie realmente montada según especificaciones de Estudio o Estudio Básico de Seguridad y Salud.

| Código | Ud | Descripción | Rendimiento | Precio | Importe |
|---|---|---|---|---|---|
| mt50sph010gc | m² | Red de seguridad S A2 M100 D M, de polipropileno de alta tenacidad, sin nudos, de color azul. Cuerda de red de calibre 5,5 mm, con tratamiento a los rayos UV. Energía de la red A2 (entre 2,2 y 4,4 kJ). Configuración de la red al rombo, con cuerda perimetral de polipropileno de 16 mm de diámetro. (material) | 1.064 | 3.73 | 3.969 |
| mt50spr170b | m | Cuerda de unión O de polipropileno de alta tenacidad, con tratamiento a los rayos UV, D=8 mm y carga de rotura superior a 7,5 kN. (material) | 1.267 | 0.28 | 0.355 |
| mt50spr100d | m | Cable de acero de 10 mm de diámetro. (material) | 0.203 | 3.93 | 0.798 |
| mt50spr095 | Ud | Polea de acero, con carga de rotura superior a 20 kN. (material) | 0.217 | 19.07 | 4.138 |
| mt50spr096 | Ud | Mosquetón de acero galvanizado, con tuerca de seguridad y carga de rotura superior a 20 kN. (material) | 0.217 | 29.87 | 6.482 |
| mq07ple010ff | Ud | Alquiler diario de plataforma elevadora de tijera, motor diésel, de 15 m de altura máxima de trabajo, incluso mantenimiento y seguro de responsabilidad civil. (maquinaria) | 0.012 | 149.51 | 1.794 |
| mq07ple020ff | Ud | Transporte a obra y retirada de plataforma elevadora de tijera, motor diésel, de 15 m de altura máxima de trabajo. (maquinaria) | 0.001 | 148.76 | 0.149 |
| mo119 | h | Oficial 1ª Seguridad y Salud. (mano de obra) | 0.177 | 17.17 | 3.039 |
| mo120 | h | Peón Seguridad y Salud. (mano de obra) | 0.177 | 10.59 | 1.874 |
| % | % | Herramientas | 2 % | 22.598 | 0.452 |
|  |  | Costes directos |  |  | 23.050 |

Residuos:
- colocación: mt50sph010gc; factor de residuo 1
- colocación: mt50spr100d Cable de acero de 10 mm de diámetro; factor de residuo 0.0140007

## Recursos

**mt50sph010gc** m² Red de seguridad S A2 M100 D M
Datos técnicos: Coste energético 27.456 MJ; Emisión de CO2 0.920 kg; Código LER 17 02 03; Masa del elemento 0.26 kg; Volumen 0.000433 m3
Residuos:
- embalaje: re170203 Plástico. (componente de residuo); rendimiento 0.034 kg; Código LER 17 02 03; Masa del elemento 1 kg; Volumen 0.001667 m3

**mt50spr100d** m Cable de acero de 10 mm de diámetro
Datos técnicos: Coste energético 2.709 MJ; Emisión de CO2 0.199 kg; Código LER 17 04 11; Masa del elemento 0.2717 kg; Volumen 0.000181 m3
Residuos:
- embalaje: re150101 Envases de papel y cartón. (componente de residuo); rendimiento 0.071 kg; Código LER 15 01 01; Masa del elemento 1 kg; Volumen 0.001333 m3

**mt50spr095** Ud Polea de acero, con carga de rotura superior a 20 kN
Datos técnicos: Coste energético 1.002 MJ; Emisión de CO2 0.111 kg
Residuos:
- embalaje: re150101 Envases de papel y cartón; rendimiento 0.072 kg

**mt50spr096** Ud Mosquetón de acero galvanizado, con tuerca de seguridad y carga de rotura superior a 20 kN
Datos técnicos: Coste energético 6.868 MJ; Emisión de CO2 0.544 kg
Residuos:
- embalaje: re150101 Envases de papel y cartón; rendimiento 0.09 kg
- embalaje: re170203 Plástico; rendimiento 0.045 kg
