# Accesorios en local o caseta de obra para vestuarios y/o aseos

- Propiedad del archivo: CYPE Ingenieros S.A.
- Formato: FIEBDC-3/2016
- Programa: Generador de precios de la construcción. CYPE Ingenieros, S.A.
- Fecha: 28/05/2024
- Ámbito geográfico: Panamá
- Divisa: USD
- Costes indirectos: 3 %
- Gastos generales: 13 %
- Beneficio industrial: 6 %
- IVA: 13 %

## Y Seguridad y salud ocupacional ocupacional

### YP Instalaciones provisionales de higiene y bienestar

#### YPM Mobiliario y equipamiento

**YPM010** Ud Accesorios en local o caseta de obra para vestuarios y/o aseos.
Taquilla individual (amortizable en 3 usos), percha, banco para 5 personas (amortizable en 2 usos), espejo, portarrollos (amortizable en 3 usos), jabonera (amortizable en 3 usos) en local o caseta de obra para vestuarios y/o aseos. Incluso montaje e instalación.
Incluye: Colocación y fijación de los elementos.
Criterio de medición de proyecto: Número de unidades previstas, según Estudio o Estudio Básico de Seguridad y Salud.
Criterio de medición de obra: Se medirá el número de unidades realmente colocadas según especificaciones de Estudio o Estudio Básico de Seguridad y Salud.

| Código | Ud | Descripción | Rendimiento | Precio | Importe |
|---|---|---|---|---|---|
| mt50mca050 | Ud | Taquilla metálica individual con llave para ropa y calzado. (material) | 0.33 | 145.29 | 47.946 |
| mt50mca010a | Ud | Percha para vestuarios y/o aseos. (material) | 1 | 12.48 | 12.480 |
| mt50mca070 | Ud | Banco de madera para 5 personas. (material) | 0.5 | 171.57 | 85.785 |
| mt50mca010b | Ud | Espejo para vestuarios y/o aseos. (material) | 1 | 22.88 | 22.880 |
| mt50mca020a | Ud | Portarrollos industrial de acero inoxidable. (material) | 0.33 | 50.83 | 16.774 |
| mt50mca020b | Ud | Jabonera industrial de acero inoxidable. (material) | 0.33 | 48.6 | 16.038 |
| mo120 | h | Peón Seguridad y Salud. (mano de obra) | 0.591 | 10.59 | 6.259 |
| % | % | Herramientas | 2 % | 208.162 | 4.163 |
|  |  | Costes directos |  |  | 212.325 |
