# Vereda de mosaico de gres porcelánico esmaltado. Colocación en capa fina

- Propiedad del archivo: CYPE INGENIEROS, S.A.
- Formato: FIEBDC-3/2002
- Ámbito geográfico: Panamá
- Divisa: USD
- Costes indirectos: 3.00 %
- Gastos generales: 13.00 %
- Beneficio industrial: 6.00 %
- IVA: 13.00 %

## R Revestimientos

### RS Pisos

#### RSG Cerámicos

**RSG285** m² Vereda de mosaico de gres porcelánico esmaltado. Colocación en capa fina.
Vereda de mosaico de gres porcelánico esmaltado, acabado pulido, con teselas de 25x25x5 mm montadas sobre una malla, gama media, capacidad de absorción de agua E<0,5%, con resistencia al deslizamiento alta. SOPORTE: de mortero de cemento. COLOCACIÓN: en capa fina con adhesivo cementoso de fraguado normal, de altas prestaciones, C1 T, con deslizamiento reducido Webercol Dur "WEBER", color gris. REJUNTADO: con mortero de juntas cementoso mejorado, tipo CG2 W A, con absorción de agua reducida y resistencia elevada a la abrasión, Webercolor Premium "WEBER", color Blanco, en juntas de 2 mm de espesor.
Incluye: Limpieza y comprobación de la superficie soporte. Replanteo de los niveles de acabado. Replanteo de la disposición de las piezas y juntas de movimiento. Aplicación del adhesivo. Colocación de las crucetas. Colocación de las piezas a punta de palaustre. Formación de juntas de partición, perimetrales y estructurales. Rejuntado. Eliminación y limpieza del material sobrante. Limpieza final del piso.
Criterio de medición de proyecto: Superficie útil, medida según documentación gráfica de Proyecto. No se ha incrementado la medición por roturas y recortes, ya que en la descomposición se ha considerado un 5% más de piezas.
Criterio de medición de obra: Se medirá la superficie realmente ejecutada según especificaciones de Proyecto.

| Código | Ud | Descripción | Rendimiento | Precio | Importe |
|---|---|---|---|---|---|
| mt09mcw010d | kg | Adhesivo cementoso de fraguado normal, de altas prestaciones, C1 T, con deslizamiento reducido Webercol Dur "WEBER", color gris, a base de cemento gris, resina sintética, agregados silíceos y calcáreos y aditivos orgánicos e inorgánicos, con resistencia a la inmersión en agua. (material) | 4.500 | 0.41 | 1.85 |
| mt19abp110db | m² | Mosaico de gres porcelánico esmaltado, con teselas de 25x25x5 mm montadas sobre una malla, con una junta de separación entre teselas de 2 mm, gama media, capacidad de absorción de agua E<0,5%, con resistencia al deslizamiento alta. (material) | 1.050 | 18.69 | 19.62 |
| mt18acc100a | Ud | Kit de crucetas de PVC para garantizar un espesor de las juntas entre piezas de entre 1 y 20 mm, en revestimientos y pavimentos cerámicos. (material) | 3.200 | 3.45 | 11.04 |
| mt09mcw050ia | kg | Mortero de juntas cementoso mejorado, tipo CG2 W A, con absorción de agua reducida y resistencia elevada a la abrasión, Webercolor Premium "WEBER", color Blanco, compuesto de cementos especiales, resina, agregados silíceos, aditivos hidrofugantes y aditivos orgánicos e inorgánicos específicos, con muy bajo contenido de sustancias orgánicas volátiles (VOC), con tecnología Protect³ y Pure Clean, bactericida, antimoho y antiverdín, repelente del agua y la suciedad, de fraguado y endurecimiento rápido, con efecto preventivo de las eflorescencias, con alta resistencia a los agentes químicos, flexible e impermeable al agua, para rejuntado de todo tipo de piezas cerámicas, piedras naturales y terrazo, para juntas de hasta 15 mm. (material) | 1.200 | 2.75 | 3.30 |
| mo023 | h | Colocador de pisos. (mano de obra) | 0.426 | 17.84 | 7.60 |
| mo061 | h | Principiante de colocador de pisos. (mano de obra) | 0.213 | 11.44 | 2.44 |
| % | % | Herramientas | 2 % | 45.85 | 0.92 |
|  |  | Costes directos |  |  | 46.77 |
