# Revestimiento de peldaño de escalera exterior, con piezas de gres rústico. Colocación en capa fina

- Propiedad del archivo: CYPE INGENIEROS, S.A.
- Formato: FIEBDC-3/2002
- Ámbito geográfico: Panamá
- Divisa: USD
- Costes indirectos: 3.00 %
- Gastos generales: 13.00 %
- Beneficio industrial: 6.00 %
- IVA: 13.00 %

## R Revestimientos

### RE Peldaños

#### REG De piezas cerámicas

**REG230** m Revestimiento de peldaño de escalera exterior, con piezas de gres rústico. Colocación en capa fina.
Revestimiento de peldaño de escalera exterior, con piezas de gres rústico, formado por huella con canto redondeado, y contrahuella, gama media, capacidad de absorción de agua E<3%, con resistencia al deslizamiento alta. COLOCACIÓN: en capa fina y mediante encolado simple con adhesivo cementoso de fraguado normal, de altas prestaciones, C1 T, con deslizamiento reducido Webercol Dur "WEBER", color gris. REJUNTADO: con mortero de juntas cementoso mejorado, tipo CG2 W A, con absorción de agua reducida y resistencia elevada a la abrasión, Webercolor Premium "WEBER", color Blanco, en juntas de 2 mm de espesor.
Incluye: Replanteo de las piezas. Formación de encajes en esquinas y rincones. Humectación del peldañeado. Colocación con mortero de cemento. Tendido de cordeles. Colocación de las piezas. Repello de la contrahuella. Limpieza del tramo.
Criterio de medición de proyecto: Longitud de la arista formada por la huella y el contrahuella, medida según documentación gráfica de Proyecto.
Criterio de medición de obra: Se medirá, en la arista de intersección entre huella y contrahuella, la longitud realmente ejecutada según especificaciones de Proyecto.

| Código | Ud | Descripción | Rendimiento | Precio | Importe |
|---|---|---|---|---|---|
| mt09mcw010d | kg | Adhesivo cementoso de fraguado normal, de altas prestaciones, C1 T, con deslizamiento reducido Webercol Dur "WEBER", color gris, a base de cemento gris, resina sintética, agregados silíceos y calcáreos y aditivos orgánicos e inorgánicos, con resistencia a la inmersión en agua. (material) | 1.350 | 0.41 | 0.55 |
| mt18bdr105ud | m | Huella de gres rústico con canto redondeado, gama media, capacidad de absorción de agua E<3%, con resistencia al deslizamiento alta; determinación de la resistencia a la helada, según ISO 10545-12; determinación de la resistencia al choque térmico, según ISO 10545-9. (material) | 1.050 | 26.17 | 27.48 |
| mt18bdr106Bd | m | Contrahuella de gres rústico, gama media, capacidad de absorción de agua E<3%; determinación de la resistencia a la helada, según ISO 10545-12; determinación de la resistencia al choque térmico, según ISO 10545-9. (material) | 1.050 | 8.84 | 9.28 |
| mt18acc100a | Ud | Kit de crucetas de PVC para garantizar un espesor de las juntas entre piezas de entre 1 y 20 mm, en revestimientos y pavimentos cerámicos. (material) | 0.047 | 3.45 | 0.16 |
| mt09mcw050ia | kg | Mortero de juntas cementoso mejorado, tipo CG2 W A, con absorción de agua reducida y resistencia elevada a la abrasión, Webercolor Premium "WEBER", color Blanco, compuesto de cementos especiales, resina, agregados silíceos, aditivos hidrofugantes y aditivos orgánicos e inorgánicos específicos, con muy bajo contenido de sustancias orgánicas volátiles (VOC), con tecnología Protect³ y Pure Clean, bactericida, antimoho y antiverdín, repelente del agua y la suciedad, de fraguado y endurecimiento rápido, con efecto preventivo de las eflorescencias, con alta resistencia a los agentes químicos, flexible e impermeable al agua, para rejuntado de todo tipo de piezas cerámicas, piedras naturales y terrazo, para juntas de hasta 15 mm. (material) | 0.042 | 2.75 | 0.12 |
| mo023 | h | Colocador de pisos. (mano de obra) | 0.709 | 18.63 | 13.21 |
| mo061 | h | Principiante de colocador de pisos. (mano de obra) | 0.355 | 11.94 | 4.24 |
| % | % | Herramientas | 2 % | 55.04 | 1.10 |
|  |  | Costes directos |  |  | 56.14 |
