# Sustitución puntual de baldosa cerámica en piso de techo plano

- Propiedad del archivo: CYPE Ingenieros S.A.
- Formato: FIEBDC-3/2016
- Programa: Generador de precios de la construcción. CYPE Ingenieros, S.A.
- Fecha: 25/10/2024
- Ámbito geográfico: Panamá
- Divisa: USD
- Costes indirectos: 3 %
- Gastos generales: 13 %
- Beneficio industrial: 6 %
- IVA: 13 %

## Q Cubiertas

### QA Planos transitables, no ventilados

#### QAW Sustituciones

**QAW020** Ud Sustitución puntual de baldosa cerámica en piso de techo plano.
Sustitución puntual de baldosa cerámica deteriorada, situada en piso de techo plano, por baldosa de de gres rústico, 20x20 cm, colocada con junta abierta (separación entre 3 y 15 mm), en capa fina con adhesivo cementoso mejorado de ligantes mixtos, C2 TE, con deslizamiento reducido y tiempo abierto ampliado Webercol Flex Duo "WEBER", color gris, y emboquillada con mortero de juntas cementoso mejorado, tipo CG2 W A, con absorción de agua reducida y resistencia elevada a la abrasión, Webercolor Premium "WEBER", color Blanco. Incluso retirada de la baldosa deteriorada, reparación de los desperfectos que se puedan ocasionar en los elementos del entorno que deban mantenerse, limpieza, acopio, retirada y carga manual de escombros sobre camión o contenedor.
Incluye: Extracción de la pieza y retirada del material de colocación. Limpieza y preparación de la base. Colocación de la nueva pieza. Rejuntado. Limpieza del pavimento. Carga de escombros sobre camión o contenedor.
Criterio de medición de proyecto: Número de unidades previstas, según documentación gráfica de Proyecto.
Criterio de medición de obra: Se medirá el número de unidades realmente ejecutadas según especificaciones de Proyecto.

| Código | Ud | Descripción | Rendimiento | Precio | Importe |
|---|---|---|---|---|---|
| mt18bcr010he800 | m² | Baldosa cerámica de gres rústico, 20x20 cm, $ 8,00/m², capacidad de absorción de agua 3%<=E<6%. (material) | 0.042 | 8.74 | 0.367 |
| mt09mcw010g | kg | Adhesivo cementoso mejorado de ligantes mixtos, C2 TE, con deslizamiento reducido y tiempo abierto ampliado Webercol Flex Duo "WEBER", color gris, a base de cemento gris, resinas sintéticas especiales, agregados silíceos y calcáreos y aditivos orgánicos e inorgánicos, con muy bajo contenido de sustancias orgánicas volátiles (VOC), con resistencia a la inmersión en agua. (material) | 0.294 | 0.46 | 0.135 |
| mt09mcw050ia | kg | Mortero de juntas cementoso mejorado, tipo CG2 W A, con absorción de agua reducida y resistencia elevada a la abrasión, Webercolor Premium "WEBER", color Blanco, compuesto de cementos especiales, resina, agregados silíceos, aditivos hidrofugantes y aditivos orgánicos e inorgánicos específicos, con muy bajo contenido de sustancias orgánicas volátiles (VOC), con tecnología Protect³ y Pure Clean, bactericida, antimoho y antiverdín, repelente del agua y la suciedad, de fraguado y endurecimiento rápido, con efecto preventivo de las eflorescencias, con alta resistencia a los agentes químicos, flexible e impermeable al agua, para rejuntado de todo tipo de piezas cerámicas, piedras naturales y terrazo, para juntas de hasta 15 mm. (material) | 0.002 | 2.75 | 0.006 |
| mo023 | h | Colocador de pisos. (mano de obra) | 0.223 | 17.84 | 3.978 |
| mo061 | h | Principiante de colocador de pisos. (mano de obra) | 0.223 | 11.44 | 2.551 |
| % | % | Herramientas | 2 % | 7.037 | 0.141 |
|  |  | Costes directos |  |  | 7.178 |

Residuos:
- colocación: mt18bcr010he800 Baldosa cerámica de gres rústico, 20x20 cm, $ 8,00/m², capacidad de absorción de agua 3%<=E<6%; factor de residuo 0.0374205
- colocación: mt09mcw010g; factor de residuo 0.07
- colocación: mt09mcw050ia; factor de residuo 0.07
- demolición: ruo170101 Hormigón (hormigones, morteros y prefabricados). (componente de residuo); rendimiento 0.855 kg; Código LER 17 01 01; Masa del elemento 1 kg; Volumen 0.000667 m3
- demolición: ruo170103 Tejas y materiales cerámicos. (componente de residuo); rendimiento 1.08 kg; Código LER 17 01 03; Masa del elemento 1 kg; Volumen 0.0008 m3

## Recursos

**mt18bcr010he800** m² Baldosa cerámica de gres rústico, 20x20 cm, $ 8,00/m², capacidad de absorción de agua 3%<=E<6%
Datos técnicos: Coste energético 292.153 MJ; Emisión de CO2 14.362 kg; Código LER 17 01 03; Masa del elemento 25 kg; Volumen 0.02 m3
Residuos:
- embalaje: re150101 Envases de papel y cartón. (componente de residuo); rendimiento 0.18 kg; Código LER 15 01 01; Masa del elemento 1 kg; Volumen 0.001333 m3
- embalaje: re170201 Madera. (componente de residuo); rendimiento 0.022 kg; Código LER 17 02 01; Masa del elemento 1 kg; Volumen 0.000909 m3

**mt09mcw010g** kg Adhesivo cementoso mejorado de ligantes mixtos
Datos técnicos: Coste energético 3.871 MJ; Emisión de CO2 0.344 kg; Código LER 17 09 04; Masa del elemento 1 kg; Volumen 0.000667 m3
Residuos:
- embalaje: re170203 Plástico. (componente de residuo); rendimiento 0.003 kg; Código LER 17 02 03; Masa del elemento 1 kg; Volumen 0.001667 m3

**mt09mcw050ia** kg Mortero de juntas cementoso mejorado
Datos técnicos: Coste energético 7.725 MJ; Emisión de CO2 0.576 kg; Código LER 17 09 04; Masa del elemento 1 kg; Volumen 0.000667 m3
Residuos:
- embalaje: re150101 Envases de papel y cartón; rendimiento 0.02 kg
- embalaje: re170201 Madera; rendimiento 0.005 kg
- embalaje: re170203 Plástico; rendimiento 0.008 kg
