# Anillo de polietileno para soporte de pavimento flotante

- Propiedad del archivo: CYPE INGENIEROS, S.A.
- Formato: FIEBDC-3/2002
- Ámbito geográfico: Panamá
- Divisa: USD
- Costes indirectos: 3.00 %
- Gastos generales: 13.00 %
- Beneficio industrial: 6.00 %
- IVA: 13.00 %

## R Revestimientos

### RS Pisos

#### RSE Técnicos

**RSE210** Ud Anillo de polietileno para soporte de pavimento flotante.
Soporte de pavimento flotante formado por anillo de cimbra de polietileno, Schlüter-TROBA-STELZ-DR "SCHLÜTER-SYSTEMS", de 2 mm de altura y 230 mm de diámetro, sobre lámina drenante, para el posterior relleno con adhesivo cementoso y colocación del piso (no incluido en este precio). Incluso replanteo.
Incluye: Replanteo. Colocación del soporte.
Criterio de medición de proyecto: Número de unidades previstas, según documentación gráfica de Proyecto.
Criterio de medición de obra: Se medirá el número de unidades realmente ejecutadas según especificaciones de Proyecto.

| Código | Ud | Descripción | Rendimiento | Precio | Importe |
|---|---|---|---|---|---|
| mt18jrs710d | Ud | Soporte de pavimento flotante formado por anillo de cimbra de polietileno, Schlüter-TROBA-STELZ-DR "SCHLÜTER-SYSTEMS", de 2 mm de altura y 230 mm de diámetro, para rellenar con adhesivo cementoso. (material) | 1.000 | 17.16 | 17.16 |
| mo011 | h | Montador. (mano de obra) | 0.102 | 18.33 | 1.87 |
| mo080 | h | Principiante de montador. (mano de obra) | 0.102 | 11.44 | 1.17 |
| % | % | Herramientas | 2 % | 20.20 | 0.40 |
|  |  | Costes directos |  |  | 20.60 |
