# Perfil para junta de partición

- Propiedad del archivo: CYPE Ingenieros S.A.
- Formato: FIEBDC-3/2016
- Programa: Generador de precios de la construcción. CYPE Ingenieros, S.A.
- Fecha: 25/10/2024
- Ámbito geográfico: Panamá
- Divisa: USD
- Costes indirectos: 3 %
- Gastos generales: 13 %
- Beneficio industrial: 6 %
- IVA: 13 %

## R Revestimientos

### RS Pisos

#### RSG Cerámicos

**RSG030** m Perfil para junta de partición.
Perfil para juntas de partición en pisos de cerámica, de PVC, Schlüter-DILEX-EZ G 70 "SCHLÜTER-SYSTEMS", de 70 mm de altura y 8 mm de anchura, con junta de absorción de movimientos, color gris RAL 7030.
Incluye: Replanteo de las piezas según su longitud. Corte de las piezas. Fijación de las piezas.
Criterio de medición de proyecto: Longitud medida según documentación gráfica de Proyecto.
Criterio de medición de obra: Se medirá la longitud realmente ejecutada según especificaciones de Proyecto.

| Código | Ud | Descripción | Rendimiento | Precio | Importe |
|---|---|---|---|---|---|
| mt18jrs320a | m | Perfil para juntas de partición en pisos de cerámica, de PVC, Schlüter-DILEX-EZ G 70 "SCHLÜTER-SYSTEMS", de 70 mm de altura y 8 mm de anchura, con junta de absorción de movimientos, color gris RAL 7030, suministrado en barras de 2,5 m de longitud. (material) | 1.05 | 19.08 | 20.034 |
| mo023 | h | Colocador de pisos. (mano de obra) | 0.182 | 17.84 | 3.247 |
| % | % | Herramientas | 2 % | 23.281 | 0.466 |
|  |  | Costes directos |  |  | 23.747 |

Residuos:
- colocación: mt18jrs320a; factor de residuo 0.0715485

## Recursos

**mt18jrs320a** m Perfil para juntas de partición en pisos de cerámica
Datos técnicos: Coste energético 21.988 MJ; Emisión de CO2 0.235 kg; Código LER 17 02 03; Masa del elemento 0.206 kg; Volumen 0.000343 m3
Residuos:
- embalaje: re150101 Envases de papel y cartón. (componente de residuo); rendimiento 0.018 kg; Código LER 15 01 01; Masa del elemento 1 kg; Volumen 0.001333 m3
- embalaje: re170201 Madera. (componente de residuo); rendimiento 0.052 kg; Código LER 17 02 01; Masa del elemento 1 kg; Volumen 0.000909 m3
- embalaje: re170203 Plástico. (componente de residuo); rendimiento 0.003 kg; Código LER 17 02 03; Masa del elemento 1 kg; Volumen 0.001667 m3
