# Perfil para junta estructural

- Propiedad del archivo: CYPE Ingenieros S.A.
- Formato: FIEBDC-3/2016
- Programa: Generador de precios de la construcción. CYPE Ingenieros, S.A.
- Fecha: 25/10/2024
- Ámbito geográfico: Panamá
- Divisa: USD
- Costes indirectos: 3 %
- Gastos generales: 13 %
- Beneficio industrial: 6 %
- IVA: 13 %

## R Revestimientos

### RS Pisos

#### RSG Cerámicos

**RSG032** m Perfil para junta estructural.
Perfil para juntas estructurales, de aluminio, Schlüter-DILEX-ABT 80 "SCHLÜTER-SYSTEMS", de 8 mm de altura, con perforaciones trapezoidales para su fijación.
Incluye: Replanteo de las piezas según su longitud. Corte de las piezas. Fijación de las piezas.
Criterio de medición de proyecto: Longitud medida según documentación gráfica de Proyecto.
Criterio de medición de obra: Se medirá la longitud realmente ejecutada según especificaciones de Proyecto.

| Código | Ud | Descripción | Rendimiento | Precio | Importe |
|---|---|---|---|---|---|
| mt18jrs370aa | m | Perfil para juntas estructurales, de aluminio, Schlüter-DILEX-ABT 80 "SCHLÜTER-SYSTEMS", de 8 mm de altura, con perforaciones trapezoidales para su fijación, suministrado en barras de 2,5 m de longitud. (material) | 1.05 | 59.16 | 62.118 |
| mo023 | h | Colocador de pisos. (mano de obra) | 0.182 | 17.84 | 3.247 |
| % | % | Herramientas | 2 % | 65.365 | 1.307 |
|  |  | Costes directos |  |  | 66.672 |

Residuos:
- colocación: mt18jrs370aa; factor de residuo 0.024

## Recursos

**mt18jrs370aa** m Perfil para juntas estructurales
Datos técnicos: Coste energético 19.807 MJ; Emisión de CO2 1.439 kg; Código LER 17 04 02; Masa del elemento 0.17 kg; Volumen 0.000113 m3
Residuos:
- embalaje: re170203 Plástico. (componente de residuo); rendimiento 0.008 kg; Código LER 17 02 03; Masa del elemento 1 kg; Volumen 0.001667 m3
