# Viga de concreto armado

- Propiedad del archivo: CYPE INGENIEROS, S.A.
- Formato: FIEBDC-3/2002
- Ámbito geográfico: Panamá
- Divisa: USD
- Costes indirectos: 3.00 %
- Gastos generales: 13.00 %
- Beneficio industrial: 6.00 %
- IVA: 13.00 %

## E Estructuras

### EH Concreto armado

#### EHV Vigas

**EHV010** m³ Viga de concreto armado.
Viga profunda, recta, de concreto armado, de 40x60 cm, realizada con concreto f'c=210 kg/cm² (3000 psi), clase de exposición F0 S0 P0 C0, tamaño máximo del agregado 25 mm (1" ASTM Nº 57), consistencia blanda, preparado en obra, y vaciado con medios manuales, y acero Grado 60 (fy=4200 kg/cm²), con una cuantía aproximada de 150 kg/m³; construcción y desmontaje del sistema de cimbra, con acabado para revestir, en planta de hasta 3 m de altura libre, formado por: superficie de la cimbra de tableros de madera tratada, reforzados con varillas y perfiles, amortizables en 25 usos; estructura soporte horizontal de sopandas metálicas y accesorios de montaje, amortizables en 150 usos y estructura soporte vertical de puntales metálicos, amortizables en 150 usos. Incluso alambre de atar, separadores y líquido desmoldante, para evitar la adherencia del concreto a la cimbra.
Criterio de valoración económica: El precio incluye el corte, doblado y conformado de la armadura en taller de obra y el montaje en el lugar definitivo de su colocación en obra.
Incluye: Replanteo. Montaje del sistema de cimbra. Colocación de las armaduras con separadores homologados. Preparación del concreto. Vaciado y compactación del concreto. Curado del concreto. Desmontaje de la cimbra.
Criterio de medición de proyecto: Volumen medido según documentación gráfica de Proyecto.
Criterio de medición de obra: Se medirá el volumen realmente ejecutado según especificaciones de Proyecto.

| Código | Ud | Descripción | Rendimiento | Precio | Importe |
|---|---|---|---|---|---|
| mt08eft030a | m² | Tablero de madera tratada, de 22 mm de espesor, reforzado con varillas y perfiles. (material) | 0.192 | 61.89 | 11.88 |
| mt08eva030 | m² | Estructura soporte para cimbra recuperable, compuesta de: sopandas metálicas y accesorios de montaje. (material) | 0.032 | 138.74 | 4.44 |
| mt50spa081a | Ud | Puntal metálico telescópico, de hasta 3 m de altura. (material) | 0.111 | 26.19 | 2.91 |
| mt08cim030b | m³ | Madera de pino. (material) | 0.013 | 483.54 | 6.29 |
| mt08var060 | kg | Puntas de acero de 20x100 mm. (material) | 0.167 | 11.90 | 1.99 |
| mt08dba010b | l | Agente desmoldeante, a base de aceites especiales, emulsionable en agua, para cimbras metálicas, fenólicas o de madera. (material) | 0.125 | 2.45 | 0.31 |
| mt07aco020c | Ud | Separador homologado para vigas. (material) | 4.000 | 0.12 | 0.48 |
| mt07aco110c | kg | Acero en varillas corrugadas, Grado 60 (fy=4200 kg/cm²), de varios diámetros, según ASTM A 615. (material) | 157.500 | 0.92 | 144.90 |
| mt08var050 | kg | Alambre galvanizado para atar, de 1,30 mm de diámetro. (material) | 1.650 | 2.04 | 3.37 |
| mt08aaa010a | m³ | Agua. (material) | 0.221 | 2.04 | 0.45 |
| mt01arg000h | m³ | Arena cribada. (material) | 0.588 | 20.27 | 11.92 |
| mt01arg001hq | m³ | Agregado grueso homogeneizado, de tamaño máximo 25 mm (1" ASTM Nº 57). (material) | 0.882 | 26.30 | 23.20 |
| mt08cem000h | kg | Cemento gris en sacos. (material) | 367.500 | 0.20 | 73.50 |
| mq06hor010 | h | Concretera eléctrica con una capacidad de amasado de 160 l. (maquinaria) | 0.630 | 4.10 | 2.58 |
| op00ciz020 |  | Cizalla para acero en varillas corrugadas. | 1.000 | 0.00 | 0.00 |
| op00ata010 |  | Atadora de armadura. | 1.000 | 0.00 | 0.00 |
| op00sie020 |  | Sierra de disco fijo, para mesa de trabajo. | 1.000 | 0.00 | 0.00 |
| au00auh010 |  | Balde concretero. | 1.000 | 0.00 | 0.00 |
| au00auh040 |  | Vibrador de concreto, eléctrico. | 1.000 | 0.00 | 0.00 |
| mo044 | h | Cimbrero. (mano de obra) | 2.123 | 19.38 | 41.14 |
| mo091 | h | Principiante de cimbrero. (mano de obra) | 2.123 | 12.42 | 26.37 |
| mo043 | h | Reforzador. (mano de obra) | 1.467 | 19.38 | 28.43 |
| mo090 | h | Principiante de reforzador. (mano de obra) | 1.590 | 12.42 | 19.75 |
| mo113 | h | Peón de albañilería. (mano de obra) | 1.070 | 11.49 | 12.29 |
| mo112 | h | Ayudante de albañilería. (mano de obra) | 1.121 | 11.68 | 13.09 |
| mo045 | h | Albañil especializado en mampostería especializado en vaciado del concreto. (mano de obra) | 0.346 | 19.38 | 6.71 |
| mo092 | h | Principiante de albañil especializado en mampostería especializado en vaciado del concreto. (mano de obra) | 1.396 | 12.42 | 17.34 |
| % | % | Herramientas | 2 % | 453.34 | 9.07 |
|  |  | Costes directos |  |  | 462.41 |
