# Pilote de desplazamiento con azuche

- Propiedad del archivo: CYPE Ingenieros S.A.
- Formato: FIEBDC-3/2016
- Programa: Generador de precios de la construcción. CYPE Ingenieros, S.A.
- Fecha: 06/11/2025
- Ámbito geográfico: Panamá
- Divisa: USD
- Costes indirectos: 3 %
- Gastos generales: 13 %
- Beneficio industrial: 6 %
- IVA: 13 %

## C Fundaciones

### CP Profundas

#### CPI Pilotes en sitio

**CPI020** m Pilote de desplazamiento con azuche.
Pilote de fundación de concreto armado de 35 cm de diámetro, para grupo de pilotes, de hasta 15 m de profundidad. Ejecutado por desplazamiento de tierras, en terreno blando, mediante sistema mecánico de hinca de entubación recuperable, provista en su extremo inferior de una puntaza prefabricada o azuche y posterior vaciado continuo del pilote. Realizado con concreto f'c=210 kg/cm² (3000 psi), clase de exposición F0 S0 P0 C0, tamaño máximo del agregado 9,5 mm (3/8" ASTM Nº 8), consistencia fluida, premezclado, y vaciado desde camión a través de tubo Tremie, y acero Grado 60 (fy=4200 kg/cm²), con una cuantía aproximada de 5,65 kg/m. Incluso alambre de atar y separadores.
Criterio de valoración económica: El precio incluye el transporte, la instalación, el montaje y el desmontaje del equipo mecánico, el corte, doblado y conformado de la armadura en taller de obra y el montaje en el lugar definitivo de su colocación en obra.
Incluye: Replanteo y trazado de los ejes de los grupos de pilotes. Hinca del tubo con el azuche en punta. Colocación de la armadura. Puesta en obra del concreto. Extracción de la entubación simultáneamente con la compactación del concreto. Limpieza y retirada de sobrantes.
Criterio de medición de proyecto: Longitud medida según documentación gráfica de Proyecto, desde la punta hasta la cara inferior del cabezal, incrementada en un metro por la formación del bulbo.
Criterio de medición de obra: Se medirá la longitud, tomada en el terreno antes de hormigonar, del pilote realmente ejecutado según especificaciones de Proyecto, desde la punta hasta la cara inferior del cabezal, sin incluir el exceso de concreto consumido sobre el volumen teórico correspondiente al diámetro nominal del pilote.

| Código | Ud | Descripción | Rendimiento | Precio | Importe |
|---|---|---|---|---|---|
| mt07aco020k | Ud | Separador homologado para pilotes. (material) | 3 | 0.14 | 0.420 |
| mt07aco110c | kg | Acero en varillas corrugadas, Grado 60 (fy=4200 kg/cm²), de varios diámetros, según ASTM A 615. (material) | 5.933 | 0.92 | 5.458 |
| mt08var050 | kg | Alambre galvanizado para atar, de 1,30 mm de diámetro. (material) | 0.04 | 2.04 | 0.082 |
| mt10haf100aga | m³ | Concreto f'c=210 kg/cm² (3000 psi), clase de exposición F0 S0 P0 C0, tamaño máximo del agregado 9,5 mm (3/8" ASTM Nº 8), consistencia fluida, premezclado, según ACI 318. (material) | 0.11 | 139.51 | 15.346 |
| mq03pii102a | h | Equipo completo para perforación de pilote de desplazamiento con azuche. (maquinaria) | 0.127 | 296.89 | 37.705 |
| mo043 | h | Reforzador. (mano de obra) | 0.04 | 19.38 | 0.775 |
| mo090 | h | Principiante de reforzador. (mano de obra) | 0.058 | 12.42 | 0.720 |
| mo045 | h | Albañil especializado en mampostería especializado en vaciado del concreto. (mano de obra) | 0.115 | 19.38 | 2.229 |
| mo092 | h | Principiante de albañil especializado en mampostería especializado en vaciado del concreto. (mano de obra) | 0.156 | 12.42 | 1.938 |
| % | % | Herramientas | 2 % | 64.673 | 1.293 |
|  |  | Costes directos |  |  | 65.966 |

Residuos:
- colocación: mt07aco110c Acero en varillas corrugadas, Grado 60 (fy=4200 kg/cm²), de varios diámetros, según ASTM A 615; factor de residuo 0.025
- colocación: mt08var050 Alambre galvanizado para atar, de 1,30 mm de diámetro; factor de residuo 0.0038
- colocación: mt10haf100aga; factor de residuo 0.00132333

## Recursos

**mt07aco020k** Ud Separador homologado para pilotes
Datos técnicos: Coste energético 1.117 MJ; Emisión de CO2 0.114 kg
Residuos:
- embalaje: re150101 Envases de papel y cartón. (componente de residuo); rendimiento 0.072 kg; Código LER 15 01 01; Masa del elemento 1 kg; Volumen 0.001333 m3

**mt07aco110c** kg Acero en varillas corrugadas, Grado 60 (fy=4200 kg/cm²), de varios diámetros, según ASTM A 615
Datos técnicos: Coste energético 12.720 MJ; Emisión de CO2 0.530 kg; Código LER 17 04 05; Masa del elemento 1 kg; Volumen 0.000476 m3

**mt08var050** kg Alambre galvanizado para atar, de 1,30 mm de diámetro
Datos técnicos: Coste energético 25.100 MJ; Emisión de CO2 2.560 kg; Código LER 17 04 05; Masa del elemento 1 kg; Volumen 0.000476 m3

**mt10haf100aga** m³ Concreto f'c=210 kg/cm² (3000 psi)
Datos técnicos: Coste energético 1876.000 MJ; Emisión de CO2 234.500 kg; Código LER 17 01 01; Masa del elemento 2345 kg; Volumen 1.563333 m3
