# Losa de fundación

- Propiedad del archivo: CYPE Ingenieros S.A.
- Formato: FIEBDC-3/2016
- Programa: Generador de precios de la construcción. CYPE Ingenieros, S.A.
- Fecha: 06/11/2025
- Ámbito geográfico: Panamá
- Divisa: USD
- Costes indirectos: 3 %
- Gastos generales: 13 %
- Beneficio industrial: 6 %
- IVA: 13 %

## C Fundaciones

### CS Superficiales

#### CSL Losas

**CSL010** m³ Losa de fundación.
Losa de fundación de concreto armado, realizada con concreto f'c=210 kg/cm² (3000 psi), clase de exposición F0 S0 P0 C0, tamaño máximo del agregado 25 mm (1" ASTM Nº 57), consistencia blanda, preparado en obra, y vaciado con medios manuales, y acero Grado 60 (fy=4200 kg/cm²), con una cuantía aproximada de 85 kg/m³; acabado superficial liso mediante regla vibrante. Incluso armaduras para formación de foso de elevador, refuerzos, pliegues, encuentros, desplantes y espigas en muros, escaleras y rampas, cambios de nivel, alambre de atar, y separadores.
Criterio de valoración económica: El precio incluye el corte, doblado y montaje de la armadura en el lugar definitivo de su colocación en obra, pero no incluye la cimbra.
Incluye: Replanteo y trazado de la losa y de las columnas u otros elementos estructurales que apoyen en la misma. Colocación de separadores y fijación de las armaduras. Conexionado, anclaje y emboquillado de las redes de instalaciones proyectadas. Preparación del concreto. Vaciado y compactación del concreto. Coronación y enrase de cimientos. Curado del concreto.
Criterio de medición de proyecto: Volumen medido sobre las secciones teóricas de la excavación, según documentación gráfica de Proyecto.
Criterio de medición de obra: Se medirá el volumen teórico ejecutado según especificaciones de Proyecto, sin incluir los incrementos por excesos de excavación no autorizados.

| Código | Ud | Descripción | Rendimiento | Precio | Importe |
|---|---|---|---|---|---|
| mt07aco020a | Ud | Separador homologado para fundaciones. (material) | 5 | 0.2 | 1.000 |
| mt07aco110c | kg | Acero en varillas corrugadas, Grado 60 (fy=4200 kg/cm²), de varios diámetros, según ASTM A 615. (material) | 86.7 | 0.92 | 79.764 |
| mt08var050 | kg | Alambre galvanizado para atar, de 1,30 mm de diámetro. (material) | 0.425 | 2.04 | 0.867 |
| mt08aaa010a | m³ | Agua. (material) | 0.221 | 2.04 | 0.451 |
| mt01arg000h | m³ | Arena cribada. (material) | 0.588 | 20.27 | 11.919 |
| mt01arg001hq | m³ | Agregado grueso homogeneizado, de tamaño máximo 25 mm (1" ASTM Nº 57). (material) | 0.882 | 26.3 | 23.197 |
| mt08cem000h | kg | Cemento gris en sacos. (material) | 367.5 | 0.2 | 73.500 |
| mq06vib020 | h | Regla vibrante de 3 m. (maquinaria) | 0.333 | 6.21 | 2.068 |
| mq06hor010 | h | Concretera eléctrica con una capacidad de amasado de 160 l. (maquinaria) | 0.63 | 4.1 | 2.583 |
| mo043 | h | Reforzador. (mano de obra) | 0.554 | 19.38 | 10.737 |
| mo090 | h | Principiante de reforzador. (mano de obra) | 0.831 | 12.42 | 10.321 |
| mo112 | h | Ayudante de albañilería. (mano de obra) | 1.121 | 11.68 | 13.093 |
| mo113 | h | Peón de albañilería. (mano de obra) | 1.07 | 11.49 | 12.294 |
| mo045 | h | Albañil especializado en mampostería especializado en vaciado del concreto. (mano de obra) | 0.357 | 19.38 | 6.919 |
| mo092 | h | Principiante de albañil especializado en mampostería especializado en vaciado del concreto. (mano de obra) | 0.428 | 12.42 | 5.316 |
| % | % | Herramientas | 2 % | 254.029 | 5.081 |
|  |  | Costes directos |  |  | 259.110 |

Residuos:
- colocación: mt07aco110c Acero en varillas corrugadas, Grado 60 (fy=4200 kg/cm²), de varios diámetros, según ASTM A 615; factor de residuo 0.025
- colocación: mt08var050 Alambre galvanizado para atar, de 1,30 mm de diámetro; factor de residuo 0.0038
- colocación: mt01arg000h Arena cribada; factor de residuo 0.003
- colocación: mt01arg001hq Agregado grueso homogeneizado, de tamaño máximo 25 mm (1" ASTM Nº 57); factor de residuo 0.00765196
- colocación: mt08cem000h Cemento gris en sacos; factor de residuo 0.0063

## Recursos

**mt07aco020a** Ud Separador homologado para fundaciones
Datos técnicos: Coste energético 1.117 MJ; Emisión de CO2 0.114 kg
Residuos:
- embalaje: re150101 Envases de papel y cartón. (componente de residuo); rendimiento 0.072 kg; Código LER 15 01 01; Masa del elemento 1 kg; Volumen 0.001333 m3

**mt07aco110c** kg Acero en varillas corrugadas, Grado 60 (fy=4200 kg/cm²), de varios diámetros, según ASTM A 615
Datos técnicos: Coste energético 12.720 MJ; Emisión de CO2 0.530 kg; Código LER 17 04 05; Masa del elemento 1 kg; Volumen 0.000476 m3

**mt08var050** kg Alambre galvanizado para atar, de 1,30 mm de diámetro
Datos técnicos: Coste energético 25.100 MJ; Emisión de CO2 2.560 kg; Código LER 17 04 05; Masa del elemento 1 kg; Volumen 0.000476 m3

**mt08aaa010a** m³ Agua
Datos técnicos: Coste energético 60.000 MJ; Emisión de CO2 30.000 kg

**mt01arg000h** m³ Arena cribada
Datos técnicos: Coste energético 146.250 MJ; Emisión de CO2 7.800 kg; Código LER 01 04 09; Masa del elemento 1950 kg; Volumen 1.21875 m3

**mt01arg001hq** m³ Agregado grueso homogeneizado, de tamaño máximo 25 mm (1" ASTM Nº 57)
Datos técnicos: Coste energético 146.250 MJ; Emisión de CO2 7.800 kg; Código LER 01 04 08; Masa del elemento 1950 kg; Volumen 1.3 m3

**mt08cem000h** kg Cemento gris en sacos
Datos técnicos: Coste energético 4.237 MJ; Emisión de CO2 0.734 kg; Código LER 17 01 01; Masa del elemento 1 kg; Volumen 0.000667 m3
Residuos:
- embalaje: re150101 Envases de papel y cartón; rendimiento 0.014 kg
- embalaje: re170201 Madera. (componente de residuo); rendimiento 0.001 kg; Código LER 17 02 01; Masa del elemento 1 kg; Volumen 0.000909 m3
- embalaje: re170203 Plástico. (componente de residuo); rendimiento 0.003 kg; Código LER 17 02 03; Masa del elemento 1 kg; Volumen 0.001667 m3
