# Enano de fundación

- Propiedad del archivo: CYPE INGENIEROS, S.A.
- Formato: FIEBDC-3/2002
- Ámbito geográfico: Panamá
- Divisa: USD
- Costes indirectos: 3.00 %
- Gastos generales: 13.00 %
- Beneficio industrial: 6.00 %
- IVA: 13.00 %

## C Fundaciones

### CN Nivelación

#### CNE Enanos de fundación

**CNE010** m³ Enano de fundación.
Enano de fundación de concreto armado para columnas, realizado con concreto f'c=210 kg/cm² (3000 psi), clase de exposición F0 S0 P0 C0, tamaño máximo del agregado 25 mm (1" ASTM Nº 57), consistencia blanda, preparado en obra, y vaciado con medios manuales, y acero Grado 60 (fy=4200 kg/cm²), con una cuantía aproximada de 95 kg/m³. Incluso alambre de atar y separadores.
Criterio de valoración económica: El precio incluye el corte, doblado y conformado de la armadura en taller de obra y el montaje en el lugar definitivo de su colocación en obra, pero no incluye la cimbra.
Incluye: Replanteo. Colocación de la armadura con separadores homologados. Preparación del concreto. Vaciado y compactación del concreto. Curado del concreto.
Criterio de medición de proyecto: Volumen medido sobre las secciones teóricas de cálculo, según documentación gráfica de Proyecto.
Criterio de medición de obra: Se medirá el volumen teórico ejecutado según especificaciones de Proyecto.

| Código | Ud | Descripción | Rendimiento | Precio | Importe |
|---|---|---|---|---|---|
| mt07sep010ac | Ud | Separador homologado de plástico, para armaduras de columnas de varios diámetros. (material) | 12.000 | 0.11 | 1.32 |
| mt07aco110c | kg | Acero en varillas corrugadas, Grado 60 (fy=4200 kg/cm²), de varios diámetros, según ASTM A 615. (material) | 99.750 | 0.92 | 91.77 |
| mt08var050 | kg | Alambre galvanizado para atar, de 1,30 mm de diámetro. (material) | 0.950 | 2.04 | 1.94 |
| mt08aaa010a | m³ | Agua. (material) | 0.221 | 2.04 | 0.45 |
| mt01arg000h | m³ | Arena cribada. (material) | 0.588 | 20.27 | 11.92 |
| mt01arg001hq | m³ | Agregado grueso homogeneizado, de tamaño máximo 25 mm (1" ASTM Nº 57). (material) | 0.882 | 26.30 | 23.20 |
| mt08cem000h | kg | Cemento gris en sacos. (material) | 367.500 | 0.20 | 73.50 |
| mq06hor010 | h | Concretera eléctrica con una capacidad de amasado de 160 l. (maquinaria) | 0.730 | 4.10 | 2.99 |
| op00ciz020 |  | Cizalla para acero en varillas corrugadas. | 1.000 | 0.00 | 0.00 |
| op00ata010 |  | Atadora de armadura. | 1.000 | 0.00 | 0.00 |
| au00auh010 |  | Balde concretero. | 1.000 | 0.00 | 0.00 |
| au00auh040 |  | Vibrador de concreto, eléctrico. | 1.000 | 0.00 | 0.00 |
| mo043 | h | Reforzador. (mano de obra) | 1.105 | 19.38 | 21.41 |
| mo090 | h | Principiante de reforzador. (mano de obra) | 1.381 | 12.42 | 17.15 |
| mo113 | h | Peón de albañilería. (mano de obra) | 1.272 | 11.49 | 14.62 |
| mo112 | h | Ayudante de albañilería. (mano de obra) | 1.333 | 11.68 | 15.57 |
| mo045 | h | Albañil especializado en mampostería especializado en vaciado del concreto. (mano de obra) | 0.085 | 19.38 | 1.65 |
| mo092 | h | Principiante de albañil especializado en mampostería especializado en vaciado del concreto. (mano de obra) | 0.339 | 12.42 | 4.21 |
| % | % | Herramientas | 2 % | 281.70 | 5.63 |
|  |  | Costes directos |  |  | 287.33 |
