# Murete guía para pilote-pantalla (barrette)

- Propiedad del archivo: CYPE INGENIEROS, S.A.
- Formato: FIEBDC-3/2002
- Ámbito geográfico: Panamá
- Divisa: USD
- Costes indirectos: 3.00 %
- Gastos generales: 13.00 %
- Beneficio industrial: 6.00 %
- IVA: 13.00 %

## C Fundaciones

### CP Profundas

#### CPZ Pilotes-pantalla (barrettes)

**CPZ005** m Murete guía para pilote-pantalla (barrette).
Doble murete guía, para pilote-pantalla (barrette), de concreto armado de sección 70x25 cm; realizado con concreto f'c=210 kg/cm² (3000 psi), clase de exposición F0 S0 P0 C0, tamaño máximo del agregado 25 mm (1" ASTM Nº 57), consistencia blanda, preparado en obra, y vaciado con medios manuales, y acero Grado 60 (fy=4200 kg/cm²), con una cuantía aproximada de 25 kg/m; construcción y desmontaje del sistema de cimbra recuperable metálico a dos caras. Incluso alambre de atar, separadores y líquido desmoldante, para evitar la adherencia del concreto a la cimbra.
Criterio de valoración económica: El precio incluye el corte, doblado, conformado de la armadura en taller de obra y el montaje en el lugar definitivo de su colocación en obra, la demolición del murete guía con retroexcavadora con martillo rompedor y la carga mecánica de escombros sobre camión o contenedor.
Incluye: Replanteo y trazado de los muretes guía. Montaje del sistema de cimbra. Colocación de la armadura. Preparación del concreto. Vaciado y compactación del concreto. Desmontaje de la cimbra. Regularización y limpieza superficial del paramento visto. Replanteo de la cota del fondo de la perforación, de la rasante del concreto y de las armaduras. Demolición del elemento con retroexcavadora con martillo rompedor. Limpieza y recogida de restos. Carga mecánica de escombros sobre camión o contenedor.
Criterio de medición de proyecto: Longitud medida a ejes, según documentación gráfica de Proyecto.
Criterio de medición de obra: Se medirá, a eje de muro, la longitud realmente ejecutada según especificaciones de Proyecto.

| Código | Ud | Descripción | Rendimiento | Precio | Importe |
|---|---|---|---|---|---|
| mt08eme040 | m² | Paneles metálicos de varias dimensiones, para cimbrar elementos de concreto. (material) | 0.007 | 70.73 | 0.50 |
| mt50spa052b | m | Tablón de madera de pino, de 20x7,2 cm. (material) | 0.028 | 8.60 | 0.24 |
| mt50spa081a | Ud | Puntal metálico telescópico, de hasta 3 m de altura. (material) | 0.018 | 26.19 | 0.47 |
| mt08eme051a | m | Fleje de acero galvanizado, para cimbra metálica. (material) | 0.140 | 0.39 | 0.05 |
| mt08var050 | kg | Alambre galvanizado para atar, de 1,30 mm de diámetro. (material) | 0.370 | 2.04 | 0.75 |
| mt08var060 | kg | Puntas de acero de 20x100 mm. (material) | 0.140 | 11.90 | 1.67 |
| mt08dba010b | l | Agente desmoldeante, a base de aceites especiales, emulsionable en agua, para cimbras metálicas, fenólicas o de madera. (material) | 0.042 | 2.45 | 0.10 |
| mt07aco020a | Ud | Separador homologado para fundaciones. (material) | 3.000 | 0.20 | 0.60 |
| mt07aco110c | kg | Acero en varillas corrugadas, Grado 60 (fy=4200 kg/cm²), de varios diámetros, según ASTM A 615. (material) | 26.250 | 0.92 | 24.15 |
| mt08aaa010a | m³ | Agua. (material) | 0.081 | 2.04 | 0.17 |
| mt01arg000h | m³ | Arena cribada. (material) | 0.216 | 20.27 | 4.38 |
| mt01arg001hq | m³ | Agregado grueso homogeneizado, de tamaño máximo 25 mm (1" ASTM Nº 57). (material) | 0.323 | 26.30 | 8.49 |
| mt08cem000h | kg | Cemento gris en sacos. (material) | 134.750 | 0.20 | 26.95 |
| mq01exn020a | h | Retroexcavadora hidráulica sobre neumáticos, de 105 kW. (maquinaria) | 0.295 | 61.65 | 18.19 |
| mq01ret010 | h | Miniretrocargadora sobre neumáticos de 15 kW. (maquinaria) | 0.137 | 54.47 | 7.46 |
| mq06hor010 | h | Concretera eléctrica con una capacidad de amasado de 160 l. (maquinaria) | 0.295 | 4.10 | 1.21 |
| op00ciz020 |  | Cizalla para acero en varillas corrugadas. | 1.000 | 0.00 | 0.00 |
| op00ata010 |  | Atadora de armadura. | 1.000 | 0.00 | 0.00 |
| au00auh040 |  | Vibrador de concreto, eléctrico. | 1.000 | 0.00 | 0.00 |
| mo044 | h | Cimbrero. (mano de obra) | 0.589 | 19.38 | 11.41 |
| mo091 | h | Principiante de cimbrero. (mano de obra) | 0.786 | 12.42 | 9.76 |
| mo043 | h | Reforzador. (mano de obra) | 0.281 | 19.38 | 5.45 |
| mo090 | h | Principiante de reforzador. (mano de obra) | 0.316 | 12.42 | 3.92 |
| mo045 | h | Albañil especializado en mampostería especializado en vaciado del concreto. (mano de obra) | 0.038 | 19.38 | 0.74 |
| mo092 | h | Principiante de albañil especializado en mampostería especializado en vaciado del concreto. (mano de obra) | 0.151 | 12.42 | 1.88 |
| mo113 | h | Peón de albañilería. (mano de obra) | 0.891 | 11.49 | 10.24 |
| mo112 | h | Ayudante de albañilería. (mano de obra) | 0.594 | 11.68 | 6.94 |
| % | % | Herramientas | 2 % | 145.72 | 2.91 |
|  |  | Costes directos |  |  | 148.63 |
