# Losa de escalera

- Propiedad del archivo: CYPE INGENIEROS, S.A.
- Formato: FIEBDC-3/2002
- Ámbito geográfico: Panamá
- Divisa: USD
- Costes indirectos: 3.00 %
- Gastos generales: 13.00 %
- Beneficio industrial: 6.00 %
- IVA: 13.00 %

## E Estructuras

### EH Concreto armado

#### EHE Escaleras

**EHE010** m² Losa de escalera.
Losa de escalera de concreto armado de 15 cm de espesor, con peldañeado de concreto, realizada con concreto f'c=210 kg/cm² (3000 psi), clase de exposición F0 S0 P0 C0, tamaño máximo del agregado 9,5 mm (3/8" ASTM Nº 8), consistencia plástica, preparado en obra, y vaciado con medios manuales, y acero Grado 60 (fy=4200 kg/cm²), con una cuantía aproximada de 18 kg/m²; construcción y desmontaje de sistema de cimbra, con acabado para revestir en su cara inferior y laterales, en planta de hasta 3 m de altura libre, formado por: superficie de la cimbra de tablones de madera de pino, amortizables en 10 usos, estructura soporte horizontal de tablones de madera de pino, amortizables en 10 usos y estructura soporte vertical de puntales metálicos, amortizables en 150 usos. Incluso alambre de atar, separadores y líquido desmoldante, para evitar la adherencia del concreto a la cimbra.
Criterio de valoración económica: El precio incluye el corte, doblado y conformado de la armadura en taller de obra y el montaje en el lugar definitivo de su colocación en obra.
Incluye: Replanteo y marcado de niveles de plantas y pasillos. Montaje del sistema de cimbra. Colocación de las armaduras con separadores homologados. Preparación del concreto. Vaciado y compactación del concreto. Curado del concreto. Desmontaje de la cimbra.
Criterio de medición de proyecto: Superficie medida por su intradós en verdadera magnitud, según documentación gráfica de Proyecto.
Criterio de medición de obra: Se medirá, por el intradós, la superficie realmente ejecutada según especificaciones de Proyecto.

| Código | Ud | Descripción | Rendimiento | Precio | Importe |
|---|---|---|---|---|---|
| mt50spa052b | m | Tablón de madera de pino, de 20x7,2 cm. (material) | 0.750 | 8.60 | 6.45 |
| mt08eve020 | m² | Sistema de cimbra para formación de peldañeado en losas inclinadas de escalera de concreto armado, con puntales y tableros de madera. (material) | 0.200 | 23.67 | 4.73 |
| mt50spa081a | Ud | Puntal metálico telescópico, de hasta 3 m de altura. (material) | 0.016 | 26.19 | 0.42 |
| mt08cim030b | m³ | Madera de pino. (material) | 0.003 | 483.54 | 1.45 |
| mt08var060 | kg | Puntas de acero de 20x100 mm. (material) | 0.040 | 11.90 | 0.48 |
| mt08dba010b | l | Agente desmoldeante, a base de aceites especiales, emulsionable en agua, para cimbras metálicas, fenólicas o de madera. (material) | 0.030 | 2.45 | 0.07 |
| mt07aco020e | Ud | Separador homologado para losas de escalera. (material) | 3.000 | 0.12 | 0.36 |
| mt07aco110c | kg | Acero en varillas corrugadas, Grado 60 (fy=4200 kg/cm²), de varios diámetros, según ASTM A 615. (material) | 18.900 | 0.92 | 17.39 |
| mt08var050 | kg | Alambre galvanizado para atar, de 1,30 mm de diámetro. (material) | 0.306 | 2.04 | 0.62 |
| mt08aaa010a | m³ | Agua. (material) | 0.052 | 2.04 | 0.11 |
| mt01arg000h | m³ | Arena cribada. (material) | 0.134 | 20.27 | 2.72 |
| mt01arg001ha | m³ | Agregado grueso homogeneizado, de tamaño máximo 9,5 mm (3/8" ASTM Nº 8). (material) | 0.201 | 25.77 | 5.18 |
| mt08cem000h | kg | Cemento gris en sacos. (material) | 86.554 | 0.20 | 17.31 |
| mq06hor010 | h | Concretera eléctrica con una capacidad de amasado de 160 l. (maquinaria) | 0.168 | 4.10 | 0.69 |
| op00ciz020 |  | Cizalla para acero en varillas corrugadas. | 1.000 | 0.00 | 0.00 |
| op00ata010 |  | Atadora de armadura. | 1.000 | 0.00 | 0.00 |
| op00sie020 |  | Sierra de disco fijo, para mesa de trabajo. | 1.000 | 0.00 | 0.00 |
| au00auh040 |  | Vibrador de concreto, eléctrico. | 1.000 | 0.00 | 0.00 |
| mo044 | h | Cimbrero. (mano de obra) | 1.067 | 19.38 | 20.68 |
| mo091 | h | Principiante de cimbrero. (mano de obra) | 1.067 | 12.42 | 13.25 |
| mo043 | h | Reforzador. (mano de obra) | 0.384 | 19.38 | 7.44 |
| mo090 | h | Principiante de reforzador. (mano de obra) | 0.407 | 12.42 | 5.05 |
| mo113 | h | Peón de albañilería. (mano de obra) | 0.303 | 11.49 | 3.48 |
| mo112 | h | Ayudante de albañilería. (mano de obra) | 0.318 | 11.68 | 3.71 |
| mo045 | h | Albañil especializado en mampostería especializado en vaciado del concreto. (mano de obra) | 0.071 | 19.38 | 1.38 |
| mo092 | h | Principiante de albañil especializado en mampostería especializado en vaciado del concreto. (mano de obra) | 0.284 | 12.42 | 3.53 |
| % | % | Herramientas | 2 % | 116.50 | 2.33 |
|  |  | Costes directos |  |  | 118.83 |
