# Losa aligerada con casetón recuperable y columnas

- Propiedad del archivo: CYPE INGENIEROS, S.A.
- Formato: FIEBDC-3/2002
- Ámbito geográfico: Panamá
- Divisa: USD
- Costes indirectos: 3.00 %
- Gastos generales: 13.00 %
- Beneficio industrial: 6.00 %
- IVA: 13.00 %

## E Estructuras

### EH Concreto armado

#### EHR Losas aligeradas

**EHR025** m² Losa aligerada con casetón recuperable y columnas.
Estructura de concreto armado, realizada con concreto f'c=210 kg/cm² (3000 psi), clase de exposición F0 S0 P0 C0, tamaño máximo del agregado 25 mm (1" ASTM Nº 57), consistencia blanda, preparado en obra, con un volumen total de concreto en losa con casetón recuperable y columnas de 0,207 m³/m², y acero Grado 60 (fy=4200 kg/cm²) en zona de ábacos, vigas, nervios, vigas de amarre y columnas, con una cuantía total de 24 kg/m², compuesta de los siguientes elementos: LOSA ALIGERADA: horizontal, con 15% de zonas macizas, canto 30 = 25+5 cm; nervios de concreto en sitio de 12 cm de espesor, intereje 70 cm; casetón recuperable de PVC, 64x70x25 cm; capa de compresión de 5 cm de espesor, con armadura de reparto formada por malla electrosoldada tipo 6x6 10/10 de acero Grado 70, con barras separadas 15,24x15,24 cm de Ø 3,43 mm; con construcción y desmontaje de sistema de cimbra continuo, con acabado visto con textura lisa, formado por: superficie de la cimbra de tableros de madera tratada, reforzados con varillas y perfiles, amortizables en 20 usos; estructura soporte horizontal de sopandas metálicas y accesorios de montaje, amortizables en 150 usos y estructura soporte vertical de puntales metálicos, amortizables en 150 usos, en zonas macizas y construcción y desmontaje de sistema de cimbra continuo, formado por: superficie de la cimbra de casetones recuperables; estructura soporte horizontal de portasopandas y guías metálicas y accesorios de montaje, amortizables en 150 usos y estructura soporte vertical de puntales metálicos, amortizables en 150 usos, en zonas aligeradas; COLUMNAS: con altura libre de hasta 3 m y 30x30 cm de sección media, con montaje y desmontaje del sistema de cimbra de láminas metálicas reutilizables. Incluso alambre de atar, separadores, líquido desmoldante, para evitar la adherencia del concreto a la cimbra y agente filmógeno, para el curado de concretos y morteros.
Criterio de valoración económica: El precio incluye el corte, doblado y conformado de la armadura en taller de obra y el montaje en el lugar definitivo de su colocación en obra.
Incluye: COLUMNAS: Replanteo. Colocación de las armaduras con separadores homologados. Montaje del sistema de cimbra. Preparación del concreto. Vaciado y compactación del concreto. Desmontaje de la cimbra. Curado del concreto. LOSA: Replanteo del sistema de cimbra. Montaje del sistema de cimbra. Replanteo de la geometría de la planta sobre la cimbra. Colocación de casetones. Colocación de las armaduras con separadores homologados. Vaciado y compactación del concreto. Regleado y nivelación de la capa de compresión. Curado del concreto. Desmontaje de la cimbra. Recuperación de los casetones.
Criterio de medición de proyecto: Superficie medida en verdadera magnitud desde las caras exteriores de las vigas de amarre del perímetro, según documentación gráfica de Proyecto, deduciendo los huecos de superficie mayor de 6 m².
Criterio de medición de obra: Se medirá, en verdadera magnitud, desde las caras exteriores de las vigas de amarre del perímetro, la superficie realmente ejecutada según especificaciones de Proyecto, deduciendo los huecos de superficie mayor de 6 m². Se consideran incluidos todos los elementos integrantes de la estructura señalados en los planos y detalles del Proyecto.

| Código | Ud | Descripción | Rendimiento | Precio | Importe |
|---|---|---|---|---|---|
| mt07aco020b | Ud | Separador homologado para columnas. (material) | 0.500 | 0.09 | 0.05 |
| mt08eup010b | m² | Lámina metálica de 50x50 cm, para cimbra de columnas de concreto armado de sección rectangular o cuadrada, de hasta 3 m de altura, incluso accesorios de montaje. (material) | 0.007 | 65.29 | 0.46 |
| mt50spa081a | Ud | Puntal metálico telescópico, de hasta 3 m de altura. (material) | 0.034 | 26.19 | 0.89 |
| mt08eft035a | m² | Tablero de madera tratada, de 30 mm de espesor, reforzado con varillas y perfiles, para cimbra de losa aligerada con casetón recuperable, para dejar un acabado visto del concreto. (material) | 0.008 | 84.19 | 0.67 |
| mt08eva030 | m² | Estructura soporte para cimbra recuperable, compuesta de: sopandas metálicas y accesorios de montaje. (material) | 0.001 | 138.74 | 0.14 |
| mt08eva035 | m² | Estructura soporte para cimbra de casetones recuperables, compuesta de: portasopandas y guías metálicas y accesorios de montaje. (material) | 0.006 | 155.06 | 0.93 |
| mt08cim030b | m³ | Madera de pino. (material) | 0.001 | 483.54 | 0.48 |
| mt08var060 | kg | Puntas de acero de 20x100 mm. (material) | 0.006 | 11.90 | 0.07 |
| mt08dba010a | l | Agente desmoldeante biodegradable en fase acuosa, para concretos con acabado visto. (material) | 0.002 | 6.24 | 0.01 |
| mt07cre010b | Ud | Casetón recuperable de PVC, 64x70x25 cm. Incluso piezas especiales. (material) | 0.035 | 82.49 | 2.89 |
| mt07aco020g | Ud | Separador homologado para losas aligeradas. (material) | 1.200 | 0.09 | 0.11 |
| mt07aco110c | kg | Acero en varillas corrugadas, Grado 60 (fy=4200 kg/cm²), de varios diámetros, según ASTM A 615. (material) | 25.200 | 0.92 | 23.18 |
| mt08var050 | kg | Alambre galvanizado para atar, de 1,30 mm de diámetro. (material) | 0.225 | 2.04 | 0.46 |
| mt07ame120aa | m² | Malla electrosoldada tipo 6x6 10/10 de acero Grado 70, con varillas lisas espaciadas 15,24x15,24 cm de 3,43 mm de diámetro, según ASTM A 185 y ASTM A 497. (material) | 1.100 | 1.15 | 1.27 |
| mt08aaa010a | m³ | Agua. (material) | 0.046 | 2.04 | 0.09 |
| mt01arg000h | m³ | Arena cribada. (material) | 0.122 | 20.27 | 2.47 |
| mt01arg001hq | m³ | Agregado grueso homogeneizado, de tamaño máximo 25 mm (1" ASTM Nº 57). (material) | 0.183 | 26.30 | 4.81 |
| mt08cem000h | kg | Cemento gris en sacos. (material) | 76.073 | 0.20 | 15.21 |
| mt08cur010a | l | Agente filmógeno, para el curado de concretos y morteros, con acabado visto. (material) | 0.150 | 4.39 | 0.66 |
| mq06hor010 | h | Concretera eléctrica con una capacidad de amasado de 160 l. (maquinaria) | 0.151 | 4.10 | 0.62 |
| op00ciz020 |  | Cizalla para acero en varillas corrugadas. | 1.000 | 0.00 | 0.00 |
| op00ata010 |  | Atadora de armadura. | 1.000 | 0.00 | 0.00 |
| op00sie020 |  | Sierra de disco fijo, para mesa de trabajo. | 1.000 | 0.00 | 0.00 |
| au00auh040 |  | Vibrador de concreto, eléctrico. | 1.000 | 0.00 | 0.00 |
| au00auh030 |  | Castillete de vaciado. | 1.000 | 0.00 | 0.00 |
| mo044 | h | Cimbrero. (mano de obra) | 0.817 | 19.38 | 15.83 |
| mo091 | h | Principiante de cimbrero. (mano de obra) | 0.840 | 12.42 | 10.43 |
| mo043 | h | Reforzador. (mano de obra) | 0.343 | 19.38 | 6.65 |
| mo090 | h | Principiante de reforzador. (mano de obra) | 0.373 | 12.42 | 4.63 |
| mo113 | h | Peón de albañilería. (mano de obra) | 0.273 | 11.49 | 3.14 |
| mo112 | h | Ayudante de albañilería. (mano de obra) | 0.286 | 11.68 | 3.34 |
| mo045 | h | Albañil especializado en mampostería especializado en vaciado del concreto. (mano de obra) | 0.063 | 19.38 | 1.22 |
| mo092 | h | Principiante de albañil especializado en mampostería especializado en vaciado del concreto. (mano de obra) | 0.255 | 12.42 | 3.17 |
| % | % | Herramientas | 2 % | 103.88 | 2.08 |
|  |  | Costes directos |  |  | 105.96 |
