# Relleno y nivelación con mortero tipo Grout

- Propiedad del archivo: CYPE INGENIEROS, S.A.
- Formato: FIEBDC-3/2002
- Ámbito geográfico: Panamá
- Divisa: USD
- Costes indirectos: 3.00 %
- Gastos generales: 13.00 %
- Beneficio industrial: 6.00 %
- IVA: 13.00 %

## E Estructuras

### EH Concreto armado

#### EHY Reparaciones

**EHY080** m² Relleno y nivelación con mortero tipo Grout.
Relleno y nivelación de 5 mm de espesor con mortero seco de retracción compensada, SikaGrout 110 Inject "SIKA", compuesto de cemento y aditivos especiales, exento de cloruros, para uso general, sobre la superficie de un elemento estructural de concreto endurecido.
Incluye: Replanteo. Limpieza de la superficie soporte. Preparación de la mezcla. Vaciado de la capa de mortero. Curado del mortero. Limpieza de los restos generados.
Criterio de medición de proyecto: Superficie medida según documentación gráfica de Proyecto.
Criterio de medición de obra: Se medirá la superficie realmente ejecutada según especificaciones de Proyecto.

| Código | Ud | Descripción | Rendimiento | Precio | Importe |
|---|---|---|---|---|---|
| mt09reh360l | kg | Mortero seco de retracción compensada, SikaGrout 110 Inject "SIKA", compuesto de cemento y aditivos especiales, exento de cloruros, para uso general, para relleno de cables de postensado, anclajes de maquinaria e inyección en fisuras. (material) | 11.000 | 1.19 | 13.09 |
| mt08aaa010a | m³ | Agua. (material) | 0.010 | 2.04 | 0.02 |
| mo020 | h | Albañil especializado en mampostería. (mano de obra) | 0.270 | 18.63 | 5.03 |
| mo113 | h | Peón de albañilería. (mano de obra) | 0.270 | 11.49 | 3.10 |
| % | % | Herramientas | 2 % | 21.24 | 0.42 |
|  |  | Costes directos |  |  | 21.66 |
