# Reparación de frente de losa de concreto armado, mediante recrecido con concreto armado

- Propiedad del archivo: CYPE INGENIEROS, S.A.
- Formato: FIEBDC-3/2002
- Ámbito geográfico: Panamá
- Divisa: USD
- Costes indirectos: 3.00 %
- Gastos generales: 13.00 %
- Beneficio industrial: 6.00 %
- IVA: 13.00 %

## E Estructuras

### EH Concreto armado

#### EHY Reparaciones

**EHY091** m Reparación de frente de losa de concreto armado, mediante recrecido con concreto armado.
Reparación de frente de losa de concreto armado, de canto 30 cm, mediante picado del concreto deteriorado con martillo eléctrico, eliminando el concreto en mal estado hasta llegar a las armaduras; saneado de las armaduras que han quedado al descubierto con proyección en seco de chorro de partículas de material abrasivo (silicato de aluminio), eliminando la suciedad superficial, la herrumbre y toda sustancia que pueda disminuir la adherencia entre las armaduras y el material de reparación a aplicar, hasta alcanzar un grado de preparación Sa 2 ½ según ISO 8501-1; aplicación manual de mortero monocomponente a base de cemento, inhibidores de corrosión y polímeros en polvo, para la protección y pasivación de armaduras de acero, y como puente de unión entre mortero de reparación y concreto existente, garantizando la adherencia entre ambos, con 1,5 kg/m² de consumo medio; recrecido de la losa con concreto armado, realizado con concreto f'c=210 kg/cm² (3000 psi), clase de exposición F0 S0 P0 C0, tamaño máximo del agregado 9,5 mm (3/8" ASTM Nº 8), consistencia blanda, premezclado, y vaciado con bomba y acero Grado 60 (fy=4200 kg/cm²), con una cuantía de 5 kg/m, con anclaje químico estructural, mediante perforación de 10 mm de diámetro y 85 mm de profundidad, relleno del orificio con inyección de resina epoxi, libre de estireno, aplicada con boquilla de dosificación y mezcla automática, y posterior inserción de varilla roscada con tuerca y arandela de acero galvanizado calidad 5.8, según ISO 898-1, de 8 mm de diámetro y 110 mm de longitud.
Criterio de valoración económica: El precio incluye el construcción y desmontaje del sistema de cimbra y el desplazamiento, montaje y desmontaje en obra del equipo de proyección.
Incluye: Marcado de la zona a sanear. Picado de la superficie con martillo eléctrico. Limpieza de la superficie soporte. Aplicación del disolvente de grasas. Montaje y preparación del equipo de proyección. Aplicación mecánica del chorro de abrasivo. Desmontaje del equipo de proyección. Preparación de la mezcla de imprimación. Aplicación del producto de imprimación. Replanteo del anclaje. Realización del taladro. Limpieza de la superficie. Aplicación de la resina. Colocación de la armadura. Montaje del sistema de cimbra. Vaciado y compactación del concreto. Curado del concreto. Desmontaje de la cimbra. Retirada y acopio de los restos generados. Carga manual de los restos generados sobre camión o contenedor.
Criterio de medición de proyecto: Longitud medida según documentación gráfica de Proyecto.
Criterio de medición de obra: Se medirá la longitud realmente ejecutada según especificaciones de Proyecto.

| Código | Ud | Descripción | Rendimiento | Precio | Importe |
|---|---|---|---|---|---|
| mt08lim050 | l | Disolvente de tricloroetileno, para aceites, grasas y resinas. (material) | 0.030 | 13.13 | 0.39 |
| mt08lim010a | kg | Abrasivo para limpieza mediante chorro a presión, formado por partículas de silicato de aluminio. (material) | 1.050 | 0.34 | 0.36 |
| mt09rem080b | kg | Mortero monocomponente a base de cemento, inhibidores de corrosión y polímeros en polvo, para la protección y pasivación de armaduras de acero, y como puente de unión entre mortero de reparación y concreto existente. (material) | 0.450 | 4.29 | 1.93 |
| mt26reh305aa | Ud | Anclaje compuesto por varilla roscada de acero galvanizado calidad 5.8, según ISO 898-1 de 8 mm de diámetro, y 110 mm de longitud, tuerca y arandela, para fijaciones sobre estructuras de concreto. (material) | 1.000 | 1.38 | 1.38 |
| mt26reh100d | Ud | Cartucho de 400 ml de resina epoxi, libre de estireno, de dos componentes, con dosificador y boquilla de mezcla automática, para anclajes estructurales verticales y horizontales. (material) | 0.851 | 32.60 | 27.74 |
| mt07aco110c | kg | Acero en varillas corrugadas, Grado 60 (fy=4200 kg/cm²), de varios diámetros, según ASTM A 615. (material) | 5.000 | 0.92 | 4.60 |
| mt10haf100agc | m³ | Concreto f'c=210 kg/cm² (3000 psi), clase de exposición F0 S0 P0 C0, tamaño máximo del agregado 9,5 mm (3/8" ASTM Nº 8), consistencia blanda, premezclado, según ACI 318. (material) | 0.024 | 132.87 | 3.19 |
| mt50spa052b | m | Tablón de madera de pino, de 20x7,2 cm. (material) | 0.200 | 8.60 | 1.72 |
| mt50spa101 | kg | Clavos de acero. (material) | 0.009 | 2.55 | 0.02 |
| mt50spa081a | Ud | Puntal metálico telescópico, de hasta 3 m de altura. (material) | 0.013 | 26.19 | 0.34 |
| mq05mai030 | h | Martillo neumático. (maquinaria) | 0.313 | 5.43 | 1.70 |
| mq05pdm110 | h | Compresor portátil diesel media presión 10 m³/min. (maquinaria) | 0.156 | 9.20 | 1.44 |
| mq08lch010 | h | Equipo de chorro de arena a presión. (maquinaria) | 0.035 | 3.80 | 0.13 |
| mq06bhe010 | h | Camión bomba estacionado en obra, para bombeo de concreto. (maquinaria) | 0.001 | 226.11 | 0.23 |
| op00ciz020 |  | Cizalla para acero en varillas corrugadas. | 1.000 | 0.00 | 0.00 |
| op00ata010 |  | Atadora de armadura. | 1.000 | 0.00 | 0.00 |
| au00auh040 |  | Vibrador de concreto, eléctrico. | 1.000 | 0.00 | 0.00 |
| mo020 | h | Albañil especializado en mampostería. (mano de obra) | 0.942 | 18.63 | 17.55 |
| mo113 | h | Peón de albañilería. (mano de obra) | 0.942 | 11.49 | 10.82 |
| % | % | Herramientas | 2 % | 73.54 | 1.47 |
|  |  | Costes directos |  |  | 75.01 |
