# Antepecho de concreto armado

- Propiedad del archivo: CYPE INGENIEROS, S.A.
- Formato: FIEBDC-3/2002
- Ámbito geográfico: Panamá
- Divisa: USD
- Costes indirectos: 3.00 %
- Gastos generales: 13.00 %
- Beneficio industrial: 6.00 %
- IVA: 13.00 %

## F Fachadas y paredes

### FD Defensas

#### FDA Antepechos

**FDA006** m Antepecho de concreto armado.
Antepecho de concreto armado, de 1,25 m de alto y 0,2 m de ancho, realizado con concreto f'c=210 kg/cm² (3000 psi), clase de exposición F0 S0 P0 C0, tamaño máximo del agregado 25 mm (1" ASTM Nº 57), consistencia blanda, preparado en obra, y vaciado con medios manuales, y acero Grado 60 (fy=4200 kg/cm²), con una cuantía aproximada de 45 kg/m, construcción y desmontaje de sistema de cimbra metálica en las dos caras del muro. Incluso líquido desmoldante, para evitar la adherencia del concreto a la cimbra.
Criterio de valoración económica: El precio incluye el corte, doblado y montaje de la armadura en el lugar definitivo de su colocación en obra.
Incluye: Limpieza y preparación de la superficie de apoyo. Replanteo de la sección. Montaje del sistema de cimbra. Colocación de la armadura. Preparación del concreto. Vaciado y compactación del concreto. Desmontaje de la cimbra. Curado del concreto.
Criterio de medición de proyecto: Longitud medida a ejes, según documentación gráfica de Proyecto.
Criterio de medición de obra: Se medirá, a ejes, la longitud realmente ejecutada según especificaciones de Proyecto.

| Código | Ud | Descripción | Rendimiento | Precio | Importe |
|---|---|---|---|---|---|
| mt08eme040 | m² | Paneles metálicos de varias dimensiones, para cimbrar elementos de concreto. (material) | 0.017 | 70.73 | 1.20 |
| mt08dba010b | l | Agente desmoldeante, a base de aceites especiales, emulsionable en agua, para cimbras metálicas, fenólicas o de madera. (material) | 0.075 | 2.45 | 0.18 |
| mt07aco020d | Ud | Separador homologado para muros. (material) | 7.000 | 0.09 | 0.63 |
| mt07aco110c | kg | Acero en varillas corrugadas, Grado 60 (fy=4200 kg/cm²), de varios diámetros, según ASTM A 615. (material) | 45.900 | 0.92 | 42.23 |
| mt08var050 | kg | Alambre galvanizado para atar, de 1,30 mm de diámetro. (material) | 0.585 | 2.04 | 1.19 |
| mt08aaa010a | m³ | Agua. (material) | 0.055 | 2.04 | 0.11 |
| mt01arg000h | m³ | Arena cribada. (material) | 0.147 | 20.27 | 2.98 |
| mt01arg001hq | m³ | Agregado grueso homogeneizado, de tamaño máximo 25 mm (1" ASTM Nº 57). (material) | 0.221 | 26.30 | 5.81 |
| mt08cem000h | kg | Cemento gris en sacos. (material) | 91.875 | 0.20 | 18.38 |
| mq06hor010 | h | Concretera eléctrica con una capacidad de amasado de 160 l. (maquinaria) | 0.183 | 4.10 | 0.75 |
| op00ata010 |  | Atadora de armadura. | 1.000 | 0.00 | 0.00 |
| op00ciz020 |  | Cizalla para acero en varillas corrugadas. | 1.000 | 0.00 | 0.00 |
| au00auh010 |  | Balde concretero. | 1.000 | 0.00 | 0.00 |
| au00auh040 |  | Vibrador de concreto, eléctrico. | 1.000 | 0.00 | 0.00 |
| mo044 | h | Cimbrero. (mano de obra) | 0.728 | 19.38 | 14.11 |
| mo091 | h | Principiante de cimbrero. (mano de obra) | 0.794 | 12.42 | 9.86 |
| mo043 | h | Reforzador. (mano de obra) | 0.466 | 19.38 | 9.03 |
| mo090 | h | Principiante de reforzador. (mano de obra) | 0.593 | 12.42 | 7.37 |
| mo113 | h | Peón de albañilería. (mano de obra) | 0.309 | 11.49 | 3.55 |
| mo112 | h | Ayudante de albañilería. (mano de obra) | 0.323 | 11.68 | 3.77 |
| mo045 | h | Albañil especializado en mampostería especializado en vaciado del concreto. (mano de obra) | 0.074 | 19.38 | 1.43 |
| mo092 | h | Principiante de albañil especializado en mampostería especializado en vaciado del concreto. (mano de obra) | 0.294 | 12.42 | 3.65 |
| % | % | Herramientas | 2 % | 126.23 | 2.52 |
|  |  | Costes directos |  |  | 128.75 |
