# Losa de viguetas metálicas

- Propiedad del archivo: CYPE Ingenieros S.A.
- Formato: FIEBDC-3/2016
- Programa: Generador de precios de la construcción. CYPE Ingenieros, S.A.
- Fecha: 06/11/2025
- Ámbito geográfico: Panamá
- Divisa: USD
- Costes indirectos: 3 %
- Gastos generales: 13 %
- Beneficio industrial: 6 %
- IVA: 13 %

## E Estructuras

### EA Acero

#### EAF Losas

**EAF010** m² Losa de viguetas metálicas.
Losa de 25 = 20+5 cm de canto, compuesto de: viguetas de acero laminado en caliente A 36, en perfiles simples; bovedilla cerámica, 60x25x20 cm; capa de compresión de concreto armado de 5 cm de espesor, realizada con concreto f'c=210 kg/cm² (3000 psi), clase de exposición F0 S0 P0 C0, tamaño máximo del agregado 25 mm (1" ASTM Nº 57), consistencia blanda, preparado en obra, y vaciado con medios manuales, volumen de concreto 0,08 m³/m², acero Grado 60 (fy=4200 kg/cm²) en zona de refuerzo de negativos, cuantía 1,8 kg/m³, y malla electrosoldada tipo 6x6 10/10 de acero Grado 70, con barras separadas 15,24x15,24 cm de Ø 3,43 mm, como armadura de reparto; construcción y desmontaje del sistema de cimbra.
Criterio de valoración económica: El precio incluye el corte, doblado y conformado de la armadura en taller de obra, el montaje en el lugar definitivo de su colocación en obra, las soldaduras, los cortes, los despuntes, las piezas especiales, los casquillos y los elementos auxiliares de montaje.
Incluye: Replanteo del sistema de cimbra. Montaje del sistema de cimbra. Replanteo de la geometría de la planta. Presentación de las viguetas. Ejecución de las uniones soldadas. Colocación de bovedillas. Colocación de las armaduras con separadores homologados. Preparación del concreto. Vaciado y compactación del concreto. Regleado y nivelación de la capa de compresión. Curado del concreto. Desmontaje de la cimbra.
Criterio de medición de proyecto: Superficie medida en verdadera magnitud desde las caras exteriores de las vigas de amarre del perímetro, según documentación gráfica de Proyecto, deduciendo los huecos de superficie mayor de 6 m².
Criterio de medición de obra: Se medirá, en verdadera magnitud, desde las caras exteriores de las vigas de amarre del perímetro, la superficie realmente ejecutada según especificaciones de Proyecto, deduciendo los huecos de superficie mayor de 6 m².

| Código | Ud | Descripción | Rendimiento | Precio | Importe |
|---|---|---|---|---|---|
| mt08evm010 | m² | Sistema de cimbra parcial de madera, recuperable, para ejecución de macizados de apoyos en losas de viguetas metálicas y bovedillas, debidamente apuntalado, amortizable en 50 usos, hasta 4,5 m de altura. (material) | 0.1 | 34 | 3.400 |
| mt07bce010e | Ud | Bovedilla cerámica, 60x25x20 cm. Incluso piezas especiales. (material) | 6 | 2.18 | 13.080 |
| mt07ala000ab | kg | Acero laminado A 36, en perfiles laminados en caliente, según ASTM A 36, piezas simples, para aplicaciones estructurales, acabado con imprimación antioxidante. Trabajado y montado en taller, para colocar con uniones soldadas en obra. (material) | 13 | 2.1 | 27.300 |
| mt07aco110c | kg | Acero en varillas corrugadas, Grado 60 (fy=4200 kg/cm²), de varios diámetros, según ASTM A 615. (material) | 1.8 | 0.92 | 1.656 |
| mt08var050 | kg | Alambre galvanizado para atar, de 1,30 mm de diámetro. (material) | 0.022 | 2.04 | 0.045 |
| mt07ame120aa | m² | Malla electrosoldada tipo 6x6 10/10 de acero Grado 70, con varillas lisas espaciadas 15,24x15,24 cm de 3,43 mm de diámetro, según ASTM A 185 y ASTM A 497. (material) | 1.1 | 1.15 | 1.265 |
| mt08aaa010a | m³ | Agua. (material) | 0.017 | 2.04 | 0.035 |
| mt01arg000h | m³ | Arena cribada. (material) | 0.045 | 20.27 | 0.912 |
| mt01arg001hq | m³ | Agregado grueso homogeneizado, de tamaño máximo 25 mm (1" ASTM Nº 57). (material) | 0.067 | 26.3 | 1.762 |
| mt08cem000h | kg | Cemento gris en sacos. (material) | 28 | 0.2 | 5.600 |
| mq06hor010 | h | Concretera eléctrica con una capacidad de amasado de 160 l. (maquinaria) | 0.056 | 4.1 | 0.230 |
| mq08sol010 | h | Equipo de oxicorte, con acetileno como combustible y oxígeno como comburente. (maquinaria) | 0.012 | 9.8 | 0.118 |
| mq08sol020 | h | Equipo y elementos auxiliares para soldadura eléctrica. (maquinaria) | 0.017 | 4.07 | 0.069 |
| mo047 | h | Armador. (mano de obra) | 0.094 | 19.38 | 1.822 |
| mo094 | h | Principiante de armador. (mano de obra) | 0.094 | 12.42 | 1.167 |
| mo044 | h | Cimbrero. (mano de obra) | 0.073 | 19.38 | 1.415 |
| mo091 | h | Principiante de cimbrero. (mano de obra) | 0.073 | 12.42 | 0.907 |
| mo043 | h | Reforzador. (mano de obra) | 0.055 | 19.38 | 1.066 |
| mo090 | h | Principiante de reforzador. (mano de obra) | 0.057 | 12.42 | 0.708 |
| mo113 | h | Peón de albañilería. (mano de obra) | 0.105 | 11.49 | 1.206 |
| mo112 | h | Ayudante de albañilería. (mano de obra) | 0.11 | 11.68 | 1.285 |
| mo045 | h | Albañil especializado en mampostería especializado en vaciado del concreto. (mano de obra) | 0.032 | 19.38 | 0.620 |
| mo092 | h | Principiante de albañil especializado en mampostería especializado en vaciado del concreto. (mano de obra) | 0.126 | 12.42 | 1.565 |
| % | % | Herramientas | 2 % | 67.233 | 1.345 |
|  |  | Costes directos |  |  | 68.578 |

Residuos:
- colocación: mt07bce010e Bovedilla cerámica, 60x25x20 cm. Incluso piezas especiales; factor de residuo 0.0245
- colocación: mt07ala000ab; factor de residuo 0.0045
- colocación: mt07aco110c Acero en varillas corrugadas, Grado 60 (fy=4200 kg/cm²), de varios diámetros, según ASTM A 615; factor de residuo 0.025
- colocación: mt08var050 Alambre galvanizado para atar, de 1,30 mm de diámetro; factor de residuo 0.0038
- colocación: mt07ame120aa; factor de residuo 0.025
- colocación: mt01arg000h Arena cribada; factor de residuo 0.003
- colocación: mt01arg001hq Agregado grueso homogeneizado, de tamaño máximo 25 mm (1" ASTM Nº 57); factor de residuo 0.00765196
- colocación: mt08cem000h Cemento gris en sacos; factor de residuo 0.0063

## Recursos

**mt07bce010e** Ud Bovedilla cerámica, 60x25x20 cm. Incluso piezas especiales
Datos técnicos: Coste energético 33.863 MJ; Emisión de CO2 2.570 kg; Código LER 17 01 03; Masa del elemento 10.75 kg; Volumen 0.0086 m3
Residuos:
- embalaje: re170201 Madera. (componente de residuo); rendimiento 0.021 kg; Código LER 17 02 01; Masa del elemento 1 kg; Volumen 0.000909 m3
- embalaje: re170203 Plástico. (componente de residuo); rendimiento 0.006 kg; Código LER 17 02 03; Masa del elemento 1 kg; Volumen 0.001667 m3

**mt07ala000ab** kg Acero laminado A 36
Datos técnicos: Coste energético 14.060 MJ; Emisión de CO2 0.570 kg; Código LER 17 04 05; Masa del elemento 1 kg; Volumen 0.000476 m3

**mt07aco110c** kg Acero en varillas corrugadas, Grado 60 (fy=4200 kg/cm²), de varios diámetros, según ASTM A 615
Datos técnicos: Coste energético 12.720 MJ; Emisión de CO2 0.530 kg; Código LER 17 04 05; Masa del elemento 1 kg; Volumen 0.000476 m3

**mt08var050** kg Alambre galvanizado para atar, de 1,30 mm de diámetro
Datos técnicos: Coste energético 25.100 MJ; Emisión de CO2 2.560 kg; Código LER 17 04 05; Masa del elemento 1 kg; Volumen 0.000476 m3

**mt07ame120aa** m² Malla electrosoldada tipo 6x6 10/10 de acero Grado 70
Datos técnicos: Coste energético 28.959 MJ; Emisión de CO2 0.010 kg; Código LER 17 04 05; Masa del elemento 0.98 kg; Volumen 0.000467 m3

**mt08aaa010a** m³ Agua
Datos técnicos: Coste energético 60.000 MJ; Emisión de CO2 30.000 kg

**mt01arg000h** m³ Arena cribada
Datos técnicos: Coste energético 146.250 MJ; Emisión de CO2 7.800 kg; Código LER 01 04 09; Masa del elemento 1950 kg; Volumen 1.21875 m3

**mt01arg001hq** m³ Agregado grueso homogeneizado, de tamaño máximo 25 mm (1" ASTM Nº 57)
Datos técnicos: Coste energético 146.250 MJ; Emisión de CO2 7.800 kg; Código LER 01 04 08; Masa del elemento 1950 kg; Volumen 1.3 m3

**mt08cem000h** kg Cemento gris en sacos
Datos técnicos: Coste energético 4.237 MJ; Emisión de CO2 0.734 kg; Código LER 17 01 01; Masa del elemento 1 kg; Volumen 0.000667 m3
Residuos:
- embalaje: re150101 Envases de papel y cartón. (componente de residuo); rendimiento 0.014 kg; Código LER 15 01 01; Masa del elemento 1 kg; Volumen 0.001333 m3
- embalaje: re170201 Madera; rendimiento 0.001 kg
- embalaje: re170203 Plástico; rendimiento 0.003 kg
