# Escalera de concreto visto

- Propiedad del archivo: CYPE Ingenieros S.A.
- Formato: FIEBDC-3/2016
- Programa: Generador de precios de la construcción. CYPE Ingenieros, S.A.
- Fecha: 06/11/2025
- Ámbito geográfico: Panamá
- Divisa: USD
- Costes indirectos: 3 %
- Gastos generales: 13 %
- Beneficio industrial: 6 %
- IVA: 13 %

## E Estructuras

### EH Concreto armado

#### EHE Escaleras

**EHE020** m² Escalera de concreto visto.
Escalera de concreto visto, con losa de escalera y peldañeado de concreto armado, realizada con 15 cm de espesor de concreto f'c=210 kg/cm² (3000 psi), clase de exposición F0 S0 P0 C0, tamaño máximo del agregado 9,5 mm (3/8" ASTM Nº 8), consistencia plástica, preparado en obra, y vaciado con medios manuales, y acero Grado 60 (fy=4200 kg/cm²), con una cuantía aproximada de 18 kg/m², quedando visto el concreto del fondo y de los laterales de la losa; Construcción y desmontaje de sistema de cimbra, con acabado visto con textura lisa en su cara inferior y laterales, en planta de hasta 3 m de altura libre, formado por: superficie de la cimbra de tablones de madera de pino, amortizables en 10 usos, forrados con tablero aglomerado hidrófugo, de un solo uso con una de sus caras plastificada, estructura soporte horizontal de tablones de madera de pino, amortizables en 10 usos y estructura soporte vertical de puntales metálicos, amortizables en 150 usos. Incluso alambre de atar, separadores, líquido desmoldante, para evitar la adherencia del concreto a la cimbra y agente filmógeno, para el curado de concretos y morteros.
Criterio de valoración económica: El precio incluye el corte, doblado y conformado de la armadura en taller de obra y el montaje en el lugar definitivo de su colocación en obra.
Incluye: Replanteo y marcado de niveles de plantas y pasillos. Montaje del sistema de cimbra. Colocación de las armaduras con separadores homologados. Preparación del concreto. Vaciado y compactación del concreto. Curado del concreto. Desmontaje de la cimbra.
Criterio de medición de proyecto: Superficie medida por su intradós en verdadera magnitud, según documentación gráfica de Proyecto.
Criterio de medición de obra: Se medirá, por el intradós, la superficie realmente ejecutada según especificaciones de Proyecto.

| Código | Ud | Descripción | Rendimiento | Precio | Importe |
|---|---|---|---|---|---|
| mt50spa052b | m | Tablón de madera de pino, de 20x7,2 cm. (material) | 0.75 | 8.6 | 6.450 |
| mt08eft015a | m² | Tablero aglomerado hidrófugo, con una de sus caras plastificada, de 10 mm de espesor. (material) | 1.15 | 15.1 | 17.365 |
| mt08eve020 | m² | Sistema de cimbra para formación de peldañeado en losas inclinadas de escalera de concreto armado, con puntales y tableros de madera. (material) | 0.2 | 23.67 | 4.734 |
| mt50spa081a | Ud | Puntal metálico telescópico, de hasta 3 m de altura. (material) | 0.013 | 26.19 | 0.340 |
| mt08cim030b | m³ | Madera de pino. (material) | 0.003 | 483.54 | 1.451 |
| mt08var060 | kg | Puntas de acero de 20x100 mm. (material) | 0.04 | 11.9 | 0.476 |
| mt08dba010a | l | Agente desmoldeante biodegradable en fase acuosa, para concretos con acabado visto. (material) | 0.013 | 6.24 | 0.081 |
| mt07aco020e | Ud | Separador homologado para losas de escalera. (material) | 3 | 0.12 | 0.360 |
| mt07aco110c | kg | Acero en varillas corrugadas, Grado 60 (fy=4200 kg/cm²), de varios diámetros, según ASTM A 615. (material) | 18.9 | 0.92 | 17.388 |
| mt08var050 | kg | Alambre galvanizado para atar, de 1,30 mm de diámetro. (material) | 0.306 | 2.04 | 0.624 |
| mt08aaa010a | m³ | Agua. (material) | 0.08 | 2.04 | 0.163 |
| mt01arg000h | m³ | Arena cribada. (material) | 0.207 | 20.27 | 4.196 |
| mt01arg001ha | m³ | Agregado grueso homogeneizado, de tamaño máximo 9,5 mm (3/8" ASTM Nº 8). (material) | 0.31 | 25.77 | 7.989 |
| mt08cem000h | kg | Cemento gris en sacos. (material) | 133.594 | 0.2 | 26.719 |
| mt08cur010a | l | Agente filmógeno, para el curado de concretos y morteros, con acabado visto. (material) | 0.173 | 4.39 | 0.759 |
| mq06hor010 | h | Concretera eléctrica con una capacidad de amasado de 160 l. (maquinaria) | 0.259 | 4.1 | 1.062 |
| mo044 | h | Cimbrero. (mano de obra) | 1.351 | 19.38 | 26.182 |
| mo091 | h | Principiante de cimbrero. (mano de obra) | 1.28 | 12.42 | 15.898 |
| mo043 | h | Reforzador. (mano de obra) | 0.384 | 19.38 | 7.442 |
| mo090 | h | Principiante de reforzador. (mano de obra) | 0.384 | 12.42 | 4.769 |
| mo113 | h | Peón de albañilería. (mano de obra) | 0.468 | 11.49 | 5.377 |
| mo112 | h | Ayudante de albañilería. (mano de obra) | 0.49 | 11.68 | 5.723 |
| mo045 | h | Albañil especializado en mampostería especializado en vaciado del concreto. (mano de obra) | 0.071 | 19.38 | 1.376 |
| mo092 | h | Principiante de albañil especializado en mampostería especializado en vaciado del concreto. (mano de obra) | 0.284 | 12.42 | 3.527 |
| % | % | Herramientas | 2 % | 160.451 | 3.209 |
|  |  | Costes directos |  |  | 163.660 |

Residuos:
- colocación: mt50spa052b Tablón de madera de pino, de 20x7,2 cm; factor de residuo 1
- colocación: mt08eft015a Tablero aglomerado hidrófugo, con una de sus caras plastificada, de 10 mm de espesor; factor de residuo 1
- colocación: mt08eve020; factor de residuo 1
- colocación: mt50spa081a Puntal metálico telescópico, de hasta 3 m de altura; factor de residuo 1
- colocación: mt08cim030b Madera de pino; factor de residuo 1
- colocación: mt08var060 Puntas de acero de 20x100 mm; factor de residuo 0.0045
- colocación: mt08dba010a Agente desmoldeante biodegradable en fase acuosa, para concretos con acabado visto; factor de residuo 0.07
- colocación: mt07aco110c Acero en varillas corrugadas, Grado 60 (fy=4200 kg/cm²), de varios diámetros, según ASTM A 615; factor de residuo 0.025
- colocación: mt08var050 Alambre galvanizado para atar, de 1,30 mm de diámetro; factor de residuo 0.0038
- colocación: mt01arg000h Arena cribada; factor de residuo 0.003
- colocación: mt01arg001ha Agregado grueso homogeneizado, de tamaño máximo 9,5 mm (3/8" ASTM Nº 8); factor de residuo 0.0077091
- colocación: mt08cem000h Cemento gris en sacos; factor de residuo 0.0063

## Recursos

**mt50spa052b** m Tablón de madera de pino, de 20x7,2 cm
Datos técnicos: Coste energético 1124.755 MJ; Emisión de CO2 -15.401 kg; Código LER 17 02 01; Masa del elemento 8.28 kg; Volumen 0.007527 m3

**mt08eft015a** m² Tablero aglomerado hidrófugo, con una de sus caras plastificada, de 10 mm de espesor
Datos técnicos: Coste energético 235.450 MJ; Emisión de CO2 3.003 kg; Código LER 17 02 01; Masa del elemento 7.15 kg; Volumen 0.0065 m3

**mt08eve020** m² Sistema de cimbra para formación de peldañeado en losas inclinadas de escalera de concreto armado
Datos técnicos: Coste energético 249.384 MJ; Emisión de CO2 -3.261 kg; Código LER 17 02 01; Masa del elemento 2.01666 kg; Volumen 0.001833 m3

**mt50spa081a** Ud Puntal metálico telescópico, de hasta 3 m de altura
Datos técnicos: Coste energético 139.194 MJ; Emisión de CO2 5.643 kg; Código LER 17 04 05; Masa del elemento 9.9 kg; Volumen 0.004714 m3

**mt08cim030b** m³ Madera de pino
Datos técnicos: Coste energético 7471.200 MJ; Emisión de CO2 -102.300 kg; Código LER 17 02 01; Masa del elemento 55 kg; Volumen 0.05 m3

**mt08var060** kg Puntas de acero de 20x100 mm
Datos técnicos: Coste energético 14.060 MJ; Emisión de CO2 0.570 kg; Código LER 17 04 05; Masa del elemento 1 kg; Volumen 0.000476 m3

**mt08dba010a** l Agente desmoldeante biodegradable en fase acuosa, para concretos con acabado visto
Datos técnicos: Coste energético 85.290 MJ; Emisión de CO2 4.610 kg; Código LER 17 09 04; Masa del elemento 0.96 kg; Volumen 0.00064 m3
Residuos:
- embalaje: re150104 Envases metálicos. (componente de residuo); rendimiento 0.042 kg; Código LER 15 01 04; Masa del elemento 1 kg; Volumen 0.001667 m3

**mt07aco020e** Ud Separador homologado para losas de escalera
Datos técnicos: Coste energético 1.117 MJ; Emisión de CO2 0.114 kg
Residuos:
- embalaje: re150101 Envases de papel y cartón. (componente de residuo); rendimiento 0.072 kg; Código LER 15 01 01; Masa del elemento 1 kg; Volumen 0.001333 m3

**mt07aco110c** kg Acero en varillas corrugadas, Grado 60 (fy=4200 kg/cm²), de varios diámetros, según ASTM A 615
Datos técnicos: Coste energético 12.720 MJ; Emisión de CO2 0.530 kg; Código LER 17 04 05; Masa del elemento 1 kg; Volumen 0.000476 m3

**mt08var050** kg Alambre galvanizado para atar, de 1,30 mm de diámetro
Datos técnicos: Coste energético 25.100 MJ; Emisión de CO2 2.560 kg; Código LER 17 04 05; Masa del elemento 1 kg; Volumen 0.000476 m3

**mt08aaa010a** m³ Agua
Datos técnicos: Coste energético 60.000 MJ; Emisión de CO2 30.000 kg

**mt01arg000h** m³ Arena cribada
Datos técnicos: Coste energético 146.250 MJ; Emisión de CO2 7.800 kg; Código LER 01 04 09; Masa del elemento 1950 kg; Volumen 1.21875 m3

**mt01arg001ha** m³ Agregado grueso homogeneizado, de tamaño máximo 9,5 mm (3/8" ASTM Nº 8)
Datos técnicos: Coste energético 146.250 MJ; Emisión de CO2 7.800 kg; Código LER 01 04 08; Masa del elemento 1950 kg; Volumen 1.3 m3

**mt08cem000h** kg Cemento gris en sacos
Datos técnicos: Coste energético 4.237 MJ; Emisión de CO2 0.734 kg; Código LER 17 01 01; Masa del elemento 1 kg; Volumen 0.000667 m3
Residuos:
- embalaje: re150101 Envases de papel y cartón; rendimiento 0.014 kg
- embalaje: re170201 Madera. (componente de residuo); rendimiento 0.001 kg; Código LER 17 02 01; Masa del elemento 1 kg; Volumen 0.000909 m3
- embalaje: re170203 Plástico. (componente de residuo); rendimiento 0.003 kg; Código LER 17 02 03; Masa del elemento 1 kg; Volumen 0.001667 m3
