# Colector

- Propiedad del archivo: CYPE INGENIEROS, S.A.
- Formato: FIEBDC-3/2002
- Ámbito geográfico: Panamá
- Divisa: USD
- Costes indirectos: 3.00 %
- Gastos generales: 13.00 %
- Beneficio industrial: 6.00 %
- IVA: 13.00 %

## I Instalaciones

### IF Plomería

#### IFI Instalación interior

**IFI009** Ud Colector.
Colector de plástico (PPSU), en H, "UPONOR IBERIA", con entrada de 20 mm de diámetro y tres derivaciones, una de 20 mm y dos de 16 mm de diámetro.
Incluye: Replanteo. Colocación del colector. Conexionado de tuberías. Comprobación de su correcto funcionamiento.
Criterio de medición de proyecto: Número de unidades previstas, según documentación gráfica de Proyecto.
Criterio de medición de obra: Se medirá el número de unidades realmente ejecutadas según especificaciones de Proyecto.

| Código | Ud | Descripción | Rendimiento | Precio | Importe |
|---|---|---|---|---|---|
| mt37alu105ea | Ud | Colector de plástico (PPSU), en H, "UPONOR IBERIA", con entrada de 20 mm de diámetro y tres derivaciones, una de 20 mm y dos de 16 mm de diámetro, sistema de unión Quick and Easy. (material) | 1.000 | 17.23 | 17.23 |
| mt37www010 | Ud | Material auxiliar para instalaciones de plomería sanitaria. (material) | 1.000 | 2.01 | 2.01 |
| mo008 | h | Plomero. (mano de obra) | 0.109 | 18.33 | 2.00 |
| mo107 | h | Principiante de plomería. (mano de obra) | 0.109 | 11.42 | 1.24 |
| % | % | Herramientas | 2 % | 22.48 | 0.45 |
|  |  | Costes directos |  |  | 22.93 |
