# Reparación estructural de concreto, con mortero de fraguado rápido a base de cemento, modificado con polímeros

- Propiedad del archivo: CYPE INGENIEROS, S.A.
- Formato: FIEBDC-3/2002
- Ámbito geográfico: Panamá
- Divisa: USD
- Costes indirectos: 3.00 %
- Gastos generales: 13.00 %
- Beneficio industrial: 6.00 %
- IVA: 13.00 %

## E Estructuras

### EH Concreto armado

#### EHY Reparaciones

**EHY012** m² Reparación estructural de concreto, con mortero de fraguado rápido a base de cemento, modificado con polímeros.
Aplicación manual de mortero tixotrópico, de fraguado rápido (15 minutos), modificado con polímeros, reforzado con fibras, resistente a los sulfatos, de retracción compensada, con una resistencia a compresión a 28 días mayor o igual a 25 N/mm² y un módulo de elasticidad mayor o igual a 15000 N/mm², Euroclase A1 de reacción al fuego, en capa de 15 mm de espesor medio, con acabado superficial fratasado con esponja o fratás, para reparación y refuerzo estructural de elemento de concreto.
Incluye: Preparación de la mezcla. Aplicación del producto. Perfilado de aristas. Curado.
Criterio de medición de proyecto: Superficie medida según documentación gráfica de Proyecto.
Criterio de medición de obra: Se medirá la superficie realmente ejecutada según especificaciones de Proyecto.

| Código | Ud | Descripción | Rendimiento | Precio | Importe |
|---|---|---|---|---|---|
| mt09reo040d | kg | Mortero tixotrópico, de fraguado rápido (15 minutos), modificado con polímeros, reforzado con fibras, resistente a los sulfatos, de retracción compensada, con una resistencia a compresión a 28 días mayor o igual a 25 N/mm² y un módulo de elasticidad mayor o igual a 15000 N/mm², Euroclase A1 de reacción al fuego, para reparación estructural del concreto. (material) | 28.500 | 1.39 | 39.62 |
| mt08aaa010a | m³ | Agua. (material) | 0.004 | 2.04 | 0.01 |
| mo020 | h | Albañil especializado en mampostería. (mano de obra) | 0.439 | 17.84 | 7.83 |
| mo113 | h | Peón de albañilería. (mano de obra) | 0.439 | 11.01 | 4.83 |
| % | % | Herramientas | 2 % | 52.29 | 1.05 |
|  |  | Costes directos |  |  | 53.34 |
